# Laca nitrocelulósica de aspecto brilhante, aplicada em duas demãos através de pistola sobre portas cegas

- Propriedade do ficheiro: CYPE INGENIEROS, S.A.
- Formato: FIEBDC-3/2002
- Âmbito geográfico: Moçambique
- Moeda: MZN
- Custos indirectos: 3.00 %
- IVA: 17.00 %

## R Revestimentos

### RM Pinturas e tratamentos em madeira

#### RML Lacas

**RML010** m² Laca nitrocelulósica de aspecto brilhante, aplicada em duas demãos através de pistola sobre portas cegas.
Preparação e pintura de portas cegas de madeira com laca nitrocelulósica de aspecto brilhante, através da realização das seguintes operações: vedação de nós; lixagem fina da zona vedada após o tempo de secagem; aplicação de uma demão de primário com um rendimento de 0,3 kg/m²; correcção de imperfeições com pasta e lixagem esmerada passado o tempo de secagem; e aplicação de duas demãos de acabamento de laca à pistola com um rendimento de 0,125 l/m² cada uma de elas. Incluindo p/p de limpeza prévia do suporte.
Inclui: Preparação e limpeza da superfície suporte. Aplicação de uma demão de primário. Emassamento e lixagem. Aplicação de duas demãos de acabamento.
Critério de medição de projecto: Superfície medida segundo documentação gráfica de Projecto, nas duas faces, de fora a fora da guarnição.
Critério de medição de obra: Medir-se-á a superfície realmente executada segundo especificações de Projecto, por ambas as faces, incluindo as guarnições.

| Código | Un | Descrição | Rendimento | Preço | Importância |
|---|---|---|---|---|---|
| mt27tma020 | kg | Primário para poros abertos (fundo). (material) | 0.600 | 471.70 | 283.02 |
| mt27lwa020 | kg | Dissolvente especial para lacas. (material) | 0.300 | 247.65 | 74.30 |
| mt27lni010c | l | Laca nitrocelulósica brilhante. (material) | 0.250 | 978.79 | 244.70 |
| op00dec010 |  | Soprador. | 1.000 | 0.00 | 0.00 |
| op00tal020 |  | Berbequim com misturador. | 1.000 | 0.00 | 0.00 |
| mo038 | h | Oficial de 1ª pintor. (mão de obra) | 0.395 | 98.39 | 38.86 |
| mo076 | h | Ajudante de pintor. (mão de obra) | 0.395 | 73.13 | 28.89 |
| % | % | Custos directos complementares | 2 % | 669.77 | 13.40 |
|  |  | Custos directos |  |  | 683.17 |
