# Esmalte de dois componentes

- Propriedade do ficheiro: CYPE INGENIEROS, S.A.
- Formato: FIEBDC-3/2002
- Âmbito geográfico: Moçambique
- Custos indirectos: 3.00 %
- IVA: 17.00 %

## R Revestimentos

### RO Pinturas específicas

#### ROO Tintas para tratamento de pavimentos

**ROO010** m² Esmalte de dois componentes, acabamento brilhante, à base de resinas acrílicas hidroxiladas em combinação com pigmentos inertes e endurecedor isocianato alifático polifuncional, cor branca, aplicado em duas demãos (rendimento: 0,0769 l/m² cada demão), sobre superfícies exteriores de betão ou de argamassa autonivelante, em pavimentos de garagens (sem incluir a preparação do suporte).
Fornecimento e aplicação de tinta sobre superfícies exteriores de betão ou de argamassa autonivelante, para utilização em pavimentos de garagens, através da aplicação com rolo ou pistola de air-less de uma primeira demão de esmalte de dois componentes, acabamento brilhante, à base de resinas acrílicas hidroxiladas em combinação com pigmentos inertes e endurecedor isocianato alifático polifuncional, cor branca, diluída com 15% de dissolvente formado à base de uma mistura de hidrocarbonetos aromáticos, e uma segunda demão do mesmo produto diluída com 5% de dissolvente, (rendimento: 0,0769 l/m² cada demão). Inclusive p/p de limpeza da superfície suporte e preparação da mistura. Sem incluir a preparação do suporte.
Inclui: Limpeza geral da superfície suporte. Preparação da mistura. Aplicação de duas demãos de acabamento.
Critério de medição de projecto: Superfície medida segundo documentação gráfica de Projecto, com o mesmo critério que o suporte base.
Critério de medição de obra: Medir-se-á a superfície realmente executada segundo especificações de Projecto, com o mesmo critério que o suporte base.

| Código | Un | Descrição | Rendimento | Preço | Importância |
|---|---|---|---|---|---|
| mt27edj030c | l | Esmalte de dois componentes para exterior, acabamento brilhante, à base de resinas acrílicas hidroxiladas em combinação com pigmentos inertes e endurecedor isocianato alifático polifuncional, cor branca, aplicada com trincha, rolo ou pistola. (material) | 0.154 | 30.92 | 4.76 |
| mt27wad130a | l | Diluente formulado à base de hidrocarbonetos aromáticos. (material) | 0.015 | 5.45 | 0.08 |
| op00tal020 |  | Berbequim com misturador. | 1.000 | 0.00 | 0.00 |
| mo038 | h | Oficial de 1ª pintor. (mão de obra) | 0.111 | 1.52 | 0.17 |
| mo076 | h | Ajudante de pintor. (mão de obra) | 0.111 | 1.12 | 0.12 |
| % | % | Custos directos complementares | 2 % | 5.13 | 0.10 |
|  |  | Custos directos |  |  | 5.23 |
