# Tinta de dois componentes

- Propriedade do ficheiro: CYPE INGENIEROS, S.A.
- Formato: FIEBDC-3/2002
- Âmbito geográfico: Moçambique
- Custos indirectos: 3.00 %
- IVA: 17.00 %

## R Revestimentos

### RO Pinturas específicas

#### ROO Tintas para tratamento de pavimentos

**ROO020** m² Tinta de dois componentes, à base de poliuretano alifático e dissolvente, de cor cinzento RAL 7037, acabamento acetinado, aplicada em duas demãos, (rendimento: 0,25 kg/m² cada demão), sobre superfícies interior de betão ou de argamassa autonivelante, aplicação prévia de 0,3 kg/m² de primário de dois componentes, à base de resina epóxi sem dissolventes (sem incluir a preparação do suporte).
Fornecimento e aplicação de tinta sobre superfícies interior de betão ou de argamassa autonivelante, através da aplicação com rolo de uma primeira demão de tinta de dois componentes, à base de poliuretano alifático e dissolvente, de cor cinzento RAL 7037, acabamento acetinado, e uma segunda demão do mesmo produto, (rendimento: 0,25 kg/m² cada demão). Inclusive p/p de limpeza da superfície suporte; aplicação de 0,3 kg/m² de primário de dois componentes, à base de resina epóxi sem dissolventes; e preparação da mistura. Sem incluir a preparação do suporte.
Inclui: Limpeza geral da superfície suporte. Aplicação com rolo de uma demão de primário. Preparação da mistura. Aplicação de duas demãos de acabamento.
Critério de medição de projecto: Superfície medida segundo documentação gráfica de Projecto, com o mesmo critério que o suporte base.
Critério de medição de obra: Medir-se-á a superfície realmente executada segundo especificações de Projecto, com o mesmo critério que o suporte base.

| Código | Un | Descrição | Rendimento | Preço | Importância |
|---|---|---|---|---|---|
| mt27upx030a | kg | Primário de dois componentes, à base de resina epóxi sem dissolventes, para incrementar a aderência de recobrimentos sintéticos sobre superfícies de betão. (material) | 0.300 | 24.01 | 7.20 |
| mt27upx020ca | kg | Tinta de dois componentes, à base de poliuretano alifático e dissolvente, de cor cinzento RAL 7037, acabamento acetinado, aplicada com rolo de pelo curto. (material) | 0.500 | 24.87 | 12.44 |
| op00tal020 |  | Berbequim com misturador. | 1.000 | 0.00 | 0.00 |
| mo038 | h | Oficial de 1ª pintor. (mão de obra) | 0.154 | 1.52 | 0.23 |
| mo076 | h | Ajudante de pintor. (mão de obra) | 0.154 | 1.12 | 0.17 |
| % | % | Custos directos complementares | 2 % | 20.04 | 0.40 |
|  |  | Custos directos |  |  | 20.44 |
