# Marcação de lugares de garagem

- Propriedade do ficheiro: CYPE INGENIEROS, S.A.
- Formato: FIEBDC-3/2002
- Âmbito geográfico: Moçambique
- Moeda: MZN
- Custos indirectos: 3.00 %
- IVA: 17.00 %

## R Revestimentos

### RO Pinturas específicas

#### ROO Garagens

**ROO030** m Marcação de lugares de garagem.
Aplicação manual de duas demãos de tinta plástica, cor branca, acabamento acetinado, textura lisa, diluídas com 10 a 15% de água; para marcação de lugares de garagem, com linhas de 5 cm de largura, contínuas ou descontínuas.
Inclui: Preparação da superfície. Execução da marcação.
Critério de medição de projecto: Comprimento medido segundo documentação gráfica de Projecto.
Critério de medição de obra: Medir-se-á o comprimento realmente executado segundo especificações de Projecto.

| Código | Un | Descrição | Rendimento | Preço | Importância |
|---|---|---|---|---|---|
| mt27mvp010e | l | Tinta plástica para exterior, à base de resinas acrílicas, cor branca, acabamento acetinado, textura lisa (material) | 0.029 | 1504.14 | 43.62 |
| mt27wav020a | m | Fita adesiva de pintor, de 25 mm de largura. (material) | 2.000 | 9.50 | 19.00 |
| op00tal020 |  | Berbequim com misturador. | 1.000 | 0.00 | 0.00 |
| mo038 | h | Oficial de 1ª pintor. (mão de obra) | 0.063 | 132.85 | 8.37 |
| mo076 | h | Ajudante de pintor. (mão de obra) | 0.063 | 99.31 | 6.26 |
| % | % | Custos directos complementares | 2 % | 77.25 | 1.55 |
|  |  | Custos directos |  |  | 78.80 |
