# Revestimento interior directo de placas de gesso laminado. Sistema "KNAUF"

- Propriedade do ficheiro: CYPE INGENIEROS, S.A.
- Formato: FIEBDC-3/2002
- Âmbito geográfico: Moçambique
- Moeda: MZN
- Custos indirectos: 3.00 %
- IVA: 17.00 %

## R Revestimentos

### RR Paredes (placas e painéis)

#### RRY De placas de gesso laminado

**RRY010** m² Revestimento interior directo de placas de gesso laminado. Sistema "KNAUF".
Revestimento interior directo, sistema W622.es "KNAUF", de 30 mm de espessura total, com nível de qualidade do acabamento Q2, formado por placa de gesso laminado tipo Standard (A) de 15 mm de espessura, aparafusada a uma estrutura metálica de aço galvanizado de mestras de 90x50 e 0,55 mm de espessura, previamente ancorada ao paramento vertical cada 400 mm, com parafusos de aço. Inclusive fixações para a ancoragem dos perfis; parafusos para a fixação das placas e massa de juntas Jointfiller 24H "KNAUF", fita microperfurada de papel "KNAUF".
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pfk011d | m | Mestra Omega "KNAUF" 80x15x50 mm, de chapa de aço galvanizado. (material) | 3.658 | 152.98 | 559.60 |
| mt12ppk010ab | m² | Placa de gesso laminado A / EN 520 - 1200 / comprimento / 15 / com os bordos longitudinais afinados, Standard "KNAUF"; Euroclasse A2-s1, d0 de reacção ao fogo, segundo NP EN 13501-1. (material) | 1.050 | 467.49 | 490.86 |
| mt12ptk010cc | Ud | Parafuso autoperfurante TN "KNAUF" 3,5x25. (material) | 14.630 | 0.89 | 13.02 |
| mt12psg220 | Ud | Fixação composta por bucha e parafuso 5x27. (material) | 9.000 | 6.11 | 54.99 |
| mt12pik010e | kg | Massa de juntas Jointfiller 24H "KNAUF", Euroclasse A2-s1, d0 de reacção ao fogo, segundo NP EN 13501-1, intervalo de temperatura de trabalho de 5 a 30°C, para aplicação manual com fita de juntas, segundo EN 13963. (material) | 0.505 | 88.31 | 44.60 |
| mt12pck010a | m | Fita microperfurada de papel "KNAUF" de 50 mm de largura, segundo EN 13963. (material) | 1.600 | 4.23 | 6.77 |
| op00fre010 |  | Fresadora. | 1.000 | 0.00 | 0.00 |
| op00sie010 |  | Serra tico-tico. | 1.000 | 0.00 | 0.00 |
| op00tal010 |  | Berbequim. | 1.000 | 0.00 | 0.00 |
| op00ato010 |  | Aparafusadora. | 1.000 | 0.00 | 0.00 |
| mo053 | h | Oficial de 1ª montador de pré-fabricados interiores. (mão de obra) | 0.480 | 136.52 | 65.53 |
| mo100 | h | Ajudante de montador de pré-fabricados interiores. (mão de obra) | 0.480 | 99.31 | 47.67 |
| % | % | Custos directos complementares | 2 % | 1283.04 | 25.66 |
|  |  | Custos directos |  |  | 1308.70 |
