# Camada fina de argamassa autonivelante de cimento

- Propriedade do ficheiro: CYPE INGENIEROS, S.A.
- Formato: FIEBDC-3/2002
- Âmbito geográfico: Moçambique
- Moeda: MZN
- Custos indirectos: 3.00 %
- IVA: 17.00 %

## R Revestimentos

### RS Pavimentos

#### RSA Argamassas e pastas de nivelação

**RSA020** m² Camada fina de argamassa autonivelante de cimento.
Camada fina de pasta niveladora de pavimentos, CT - C20 - F6 segundo EN 13813, de 2 mm de espessura, aplicada manualmente, para a regularização e nivelação da superfície suporte interior de betão ou argamassa, com prévia aplicação de primário monocomponente à base de resinas sintéticas modificadas sem dissolventes, de cor amarelo, preparada para receber pavimento cerâmico, de cortiça, de madeira, laminado, flexível ou têxtil. Inclusive banda de painel rígido de poliestireno expandido para a preparação das juntas perimetrais de dilatação.
Critérios considerados na determinação do preço da unidade de obra: O preço não inclui o suporte de betão nem o revestimento.
Inclui: Marcação de níveis de acabamento. Preparação das juntas perimetrais de dilatação. Aplicação de primário. Amassadura com batedor eléctrico. Derramamento e espalhamento da mistura. Cura da argamassa.
Critério de medição de projecto: Superfície medida segundo documentação gráfica de Projecto.
Critério de medição de obra: Medir-se-á a superfície realmente executada segundo especificações de Projecto, sem deduzir a superfície ocupada pelos pilares situados dentro do seu perímetro.

| Código | Un | Descrição | Rendimento | Preço | Importância |
|---|---|---|---|---|---|
| mt09mcp200a | kg | Pasta niveladora de pavimentos, CT - C20 - F6 segundo EN 13813, composta por cimentos especiais, inertes seleccionados e aditivos, para espessuras de 2 a 5 mm, usada em nivelação de pavimentos. (material) | 4.000 | 33.83 | 135.32 |
| mt09bnc235a | l | Primário monocomponente à base de resinas sintéticas modificadas sem dissolventes, de cor amarelo, para a aderência de argamassas autonivelantes a suportes cimentícios, asfálticos ou cerâmicos. (material) | 0.125 | 334.49 | 41.81 |
| mt16pea020a | m² | Painel rígido de poliestireno expandido, segundo NP EN 13163, bordo lateral recto, de 10 mm de espessura, resistência térmica 0,25 m²°C/W, condutibilidade térmica 0,036 W/(m°C), para junta de dilatação. (material) | 0.100 | 87.42 | 8.74 |
| op00tal020 |  | Berbequim com misturador. | 1.000 | 0.00 | 0.00 |
| mo020 | h | Oficial de 1ª construção. (mão de obra) | 0.106 | 132.85 | 14.08 |
| mo113 | h | Operário não qualificado construção. (mão de obra) | 0.132 | 95.68 | 12.63 |
| % | % | Custos directos complementares | 2 % | 212.58 | 4.25 |
|  |  | Custos directos |  |  | 216.83 |
