# Camada fina de pasta niveladora de pavimentos Niveland 3 "GRUPO PUMA"

- Propriedade do ficheiro: CYPE INGENIEROS, S.A.
- Formato: FIEBDC-3/2002
- Âmbito geográfico: Moçambique
- Moeda: MZN
- Custos indirectos: 3.00 %
- IVA: 17.00 %

## R Revestimentos

### RS Pavimentos

#### RSA Argamassas e pastas de nivelação

**RSA023** m² Camada fina de pasta niveladora de pavimentos Niveland 3 "GRUPO PUMA", CT - C20 - F6 segundo EN 13813, de 2 mm de espessura, aplicada mecanicamente, para a regularização e nivelação da superfície suporte interior de betão ou argamassa, aplicação prévia de primário à base de copolímeros acrílicos em emulsão aquosa, Texture Fix-120 "GRUPO PUMA", que actua como ligante (sem incluir a preparação do suporte), preparada para receber pavimento cerâmico, de cortiça, de madeira, laminado, flexível ou têxtil (não incluído neste preço).
Formação de camada fina de pasta niveladora de pavimentos Niveland 3 "GRUPO PUMA", CT - C20 - F6 segundo EN 13813, de 2 mm de espessura, aplicada mecanicamente, para a regularização e nivelação da superfície suporte interior de betão ou argamassa, aplicação prévia de primário à base de copolímeros acrílicos em emulsão aquosa, Texture Fix-120 "GRUPO PUMA", que actuará como ligante, através de rolo, procurando uma partilha uniforme e evitando a formação de charcos, preparada para receber pavimento cerâmico, de cortiça, de madeira, laminado, flexível ou têxtil (não incluído neste preço). Inclusive p/p de implantação e marcação dos níveis de acabamento através da utilização de indicadores de nível, descarga da mistura e espalhamento em camada contínua, formação de juntas e cura da argamassa. Sem incluir a preparação da superfície suporte.
Inclui: Marcação de níveis de acabamento. Aplicação de primário. Derramamento e espalhamento da mistura. Cura da argamassa.
Critério de medição de projecto: Superfície medida segundo documentação gráfica de Projecto.
Critério de medição de obra: Medir-se-á a superfície realmente executada segundo especificações de Projecto, sem deduzir a superfície ocupada pelos pilares situados dentro do seu perímetro.

| Código | Un | Descrição | Rendimento | Preço | Importância |
|---|---|---|---|---|---|
| mt09mcp200h | kg | Pasta niveladora de pavimentos Niveland 3 "GRUPO PUMA", CT - C20 - F6 segundo EN 13813, composta por cimentos especiais, inertes seleccionados e aditivos, para espessuras de 1 a 3 mm, usada em nivelação de pavimentos. (material) | 3.000 | 23.17 | 69.51 |
| mt09mcp220a | l | Primário à base de copolímeros acrílicos em emulsão aquosa, Texture Fix-120 "GRUPO PUMA", para ligante. (material) | 0.150 | 282.26 | 42.34 |
| mt16pea020a | m² | Painel rígido de poliestireno expandido, segundo NP EN 13163, bordo lateral recto, de 10 mm de espessura, resistência térmica 0,25 m²°C/W, condutibilidade térmica 0,036 W/(m°C), para junta de dilatação. (material) | 0.100 | 62.17 | 6.22 |
| mq06pym020 | h | Misturadora-bombeadora para argamassas autonivelantes. (equipamento) | 0.058 | 240.31 | 13.94 |
| mo031 | h | Oficial de 1ª aplicador de argamassa autonivelante. (mão de obra) | 0.067 | 69.28 | 4.64 |
| mo069 | h | Ajudante de aplicador de argamassa autonivelante. (mão de obra) | 0.067 | 51.01 | 3.42 |
| % | % | Custos directos complementares | 2 % | 140.07 | 2.80 |
|  |  | Custos directos |  |  | 142.87 |
