# Camada fina de argamassa autonivelante de sulfato de cálcio, fabricada em central

- Propriedade do ficheiro: CYPE INGENIEROS, S.A.
- Formato: FIEBDC-3/2002
- Âmbito geográfico: Moçambique
- Moeda: MZN
- Custos indirectos: 3.00 %
- IVA: 17.00 %

## R Revestimentos

### RS Pavimentos

#### RSA Argamassas e pastas de nivelação

**RSA100** m² Camada fina de argamassa autonivelante de sulfato de cálcio, fabricada em central.
Camada fina de argamassa autonivelante, CA - C30 - F6 segundo EN 13813, de 12 mm de espessura, aplicada mecanicamente, para a regularização e nivelação da superfície suporte interior de betão ou argamassa, com prévia aplicação de primário regulador da absorção, preparada para receber pavimento de cortiça, de madeira, laminado, flexível ou têxtil. Inclusive banda de painel rígido de poliestireno expandido para a preparação das juntas perimetrais de dilatação.
Critérios considerados na determinação do preço da unidade de obra: O preço não inclui o suporte de betão nem o revestimento.
Inclui: Marcação de níveis de acabamento. Preparação das juntas perimetrais de dilatação. Aplicação de primário. Derramamento e espalhamento da mistura. Cura da argamassa.
Critério de medição de projecto: Superfície medida segundo documentação gráfica de Projecto.
Critério de medição de obra: Medir-se-á a superfície realmente executada segundo especificações de Projecto, sem deduzir a superfície ocupada pelos pilares situados dentro do seu perímetro.

| Código | Un | Descrição | Rendimento | Preço | Importância |
|---|---|---|---|---|---|
| mt09moc005b | kg | Primário regulador da absorção, para a fixação de suportes desagregáveis e melhorar a aderência dos suportes absorventes. (material) | 0.200 | 363.16 | 72.63 |
| mt09mal021a | m³ | Argamassa autonivelante, CA - C30 - F6 segundo EN 13813, à base de sulfato de cálcio, para espessuras de 2,5 a 7,0 cm, usada em nivelação de pavimentos. (material) | 0.012 | 17519.70 | 210.24 |
| mt16pea020a | m² | Painel rígido de poliestireno expandido, segundo NP EN 13163, bordo lateral recto, de 10 mm de espessura, resistência térmica 0,25 m²°C/W, condutibilidade térmica 0,036 W/(m°C), para junta de dilatação. (material) | 0.100 | 87.42 | 8.74 |
| mq06pym020 | h | Misturadora-bombeadora para argamassas autonivelantes. (equipamento) | 0.058 | 386.86 | 22.44 |
| mo031 | h | Oficial de 1ª aplicador de argamassa autonivelante. (mão de obra) | 0.040 | 132.85 | 5.31 |
| mo069 | h | Ajudante de aplicador de argamassa autonivelante. (mão de obra) | 0.066 | 99.31 | 6.55 |
| % | % | Custos directos complementares | 2 % | 325.91 | 6.52 |
|  |  | Custos directos |  |  | 332.43 |
