# Polimento mecânico em obra de pavimento interior de marmorite

- Propriedade do ficheiro: CYPE INGENIEROS, S.A.
- Formato: FIEBDC-3/2002
- Âmbito geográfico: Moçambique
- Moeda: MZN
- Custos indirectos: 3.00 %
- IVA: 17.00 %

## R Revestimentos

### RS Pavimentos

#### RSC De marmorite

**RSC030** m² Polimento mecânico em obra de pavimento interior de marmorite.
Polimento mecânico em obra de pavimento interior de marmorite, através de espalhamento de leitada colorida com a mesma tonalidade dos ladrilhos; desbastamento ou rebaixamento, com uma mó basta entre 36 e 60, segundo o tipo de marmorite e o estado em que se encontrar o solo; planificação ou polimento basto, com abrasivo de grão entre 80 e 120; espalhamento de uma nova leitada com as mesmas características que a primeira; e planificação ou polimento basto, com abrasivo de grão entre 80 e 120.
Inclui: Preparação e espalhamento da leitada. Desbastamento ou rebaixamento. Planificação ou polido basto. Espalhamento da nova leitada. Correcção. Revisão dos rincões de difícil acesso, com polidora de mão ou fixa. Lavagem do pavimento. Evacuação das águas sujas. Protecção do pavimento. Remoção e acumulação dos restos gerados. Carga dos restos gerados para camião ou contendor.
Critério de medição de projecto: Superfície medida segundo documentação gráfica de Projecto.
Critério de medição de obra: Medir-se-á a superfície realmente executada segundo especificações de Projecto.

| Código | Un | Descrição | Rendimento | Preço | Importância |
|---|---|---|---|---|---|
| mt18btl100a | kg | Leitada colorida com a mesma tonalidade dos ladrilhos, para pavimento de marmorite. (material) | 1.250 | 104.32 | 130.40 |
| mq08war150 | h | Polidora para pavimentos de pedra natural ou de marmorite, composta por pratos giratórios aos que se acoplam uma série de mós abrasivas, refrigeradas com água. (equipamento) | 0.258 | 130.16 | 33.58 |
| op00lij010 |  | Lixadora-polidora. | 1.000 | 0.00 | 0.00 |
| mo037 | h | Oficial de 1ª polidor de pavimentos. (mão de obra) | 0.294 | 98.39 | 28.93 |
| mo075 | h | Ajudante de polidor de pavimentos. (mão de obra) | 0.067 | 73.13 | 4.90 |
| % | % | Custos directos complementares | 2 % | 197.81 | 3.96 |
|  |  | Custos directos |  |  | 201.77 |
