# Pavimento técnico acessível "PORCELANATTO"

- Propriedade do ficheiro: CYPE INGENIEROS, S.A.
- Formato: FIEBDC-3/2002
- Âmbito geográfico: Moçambique
- Custos indirectos: 0.03 %
- IVA: 17.00 %

## R Revestimentos

### RS Pavimentos

#### RSE Técnicos

**RSE030** m² Pavimento técnico acessível "PORCELANATTO", para interior, composto por painéis autoportantes de 600x600 mm e 40 mm de espessura, formados por um suporte base de painel de aglomerado, de 30 mm de espessura, com bordos de PVC, lâmina de alumínio de 0,5 mm de espessura disposta na face inferior e uma camada de acabamento de grés porcelânico, estilo têxtil "PORCELANATTO", de 596x596 mm e 10 mm de espessura, apoiados sobre pés reguláveis de aço galvanizado, de base redonda com eixo roscado M16, "TAU CERÁMICA", para alturas entre 78 e 88 mm.
Fornecimento e colocação de pavimento técnico acessível "PORCELANATTO", para interior, formado por painéis autoportantes de 600x600 mm e 40 mm de espessura, formados por um suporte base de painel de aglomerado, de 30 mm de espessura, com bordos de PVC, lâmina de alumínio de 0,5 mm de espessura disposta na face inferior e uma camada de acabamento de grés porcelânico, estilo têxtil "PORCELANATTO", de 596x596 mm e 10 mm de espessura, apoiados sobre pés reguláveis de aço galvanizado, de base redonda com eixo roscado M16, "TAU CERÁMICA", para alturas entre 78 e 88 mm, fixados à superfície de apoio com adesivo. Incluindo p/p de preparação da superfície de apoio dos pedestais através da aspiração e limpeza de entulho, implantação e fixação dos pedestais ao pavimento com cola, colocação de almofadas sobre os pedestais e fixação da rosca que regula a sua altura com cola, e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk080a | Ud | Cartucho de 600 cm³ de cola para fixação de pés reguláveis à superfície de apoio. (material) | 0.010 | 7.49 | 0.07 |
| mt12psk040a | m | Fita perimetral de lã de rocha de 10 mm de espessura e 100 mm de largura. (material) | 1.000 | 0.95 | 0.95 |
| mt12pct020a | Ud | Pé regulável de aço galvanizado, de base redonda com eixo roscado M16, "TAU CERÁMICA", para alturas entre 78 e 88 mm. Inclusive tampa de material plástico, colocada na cabeça do pedestal e acessórios. (material) | 3.000 | 1.99 | 5.97 |
| mt12pct011a | m² | Painel autoportante para pavimento técnico acessível, de 600x600 mm e 40 mm de espessura, formado por um suporte base de painel de aglomerado, de 30 mm de espessura, biselado e rematado perimetralmente com PVC, cor a escolher, lâmina de alumínio de 0,5 mm de espessura disposta na face inferior e uma camada de acabamento de grés porcelânico, estilo têxtil "PORCELANATTO", de 596x596 mm e 10 mm de espessura; classificação 2/2/A/2, segundo NP EN 12825. (material) | 1.050 | 94.40 | 99.12 |
| op00ato010 |  | Aparafusadora. | 1.000 | 0.00 | 0.00 |
| op00tal010 |  | Berbequim. | 1.000 | 0.00 | 0.00 |
| op00tro010 |  | Cortadora de disco para bancada. | 1.000 | 0.00 | 0.00 |
| mo010 | h | Oficial de 1ª montador. (mão de obra) | 0.537 | 2.32 | 1.25 |
| mo075 | h | Ajudante de montador. (mão de obra) | 0.537 | 1.47 | 0.79 |
| % | % | Custos directos complementares | 2 % | 108.15 | 2.16 |
|  |  | Custos directos |  |  | 110.31 |
