# Suporte de pavimento flutuante formado por anel de cofragem de poliestireno

- Propriedade do ficheiro: CYPE INGENIEROS, S.A.
- Formato: FIEBDC-3/2002
- Âmbito geográfico: Moçambique
- Moeda: MZN
- Custos indirectos: 3.00 %
- IVA: 17.00 %

## R Revestimentos

### RS Pavimentos

#### RSE Técnicos

**RSE210** Ud Suporte de pavimento flutuante formado por anel de cofragem de poliestireno, de 25 mm de altura, sobre lâmina drenante, para o posterior preenchimento com argamassa e colocação do pavimento (não incluído neste preço).
Suporte de pavimento flutuante formado por anel de cofragem de poliestireno, de 25 mm de altura e 240 mm de diâmetro, sobre lâmina drenante, para o posterior preenchimento com argamassa e colocação do pavimento (não incluído neste preço). Incluindo p/p de marcação.
Inclui: Marcação. Colocação do suporte.
Critério de medição de projecto: Número de unidades previstas, segundo documentação gráfica de Projecto.
Critério de medição de obra: Medir-se-á o número de unidades realmente executadas segundo especificações de Projecto.

| Código | Un | Descrição | Rendimento | Preço | Importância |
|---|---|---|---|---|---|
| mt18jrs700a | Ud | Suporte de pavimento flutuante formado por anel de cofragem de poliestireno, de 25 mm de altura e 240 mm de diâmetro, para encher com argamassa. (material) | 1.000 | 102.95 | 102.95 |
| mo011 | h | Oficial de 1ª montador. (mão de obra) | 0.134 | 101.30 | 13.57 |
| mo080 | h | Ajudante de montador. (mão de obra) | 0.134 | 73.13 | 9.80 |
| % | % | Custos directos complementares | 2 % | 126.32 | 2.53 |
|  |  | Custos directos |  |  | 128.85 |
