# Tapete metálico

- Propriedade do ficheiro: CYPE INGENIEROS, S.A.
- Formato: FIEBDC-3/2002
- Âmbito geográfico: Moçambique
- Moeda: MZN
- Custos indirectos: 3.00 %
- IVA: 17.00 %

## R Revestimentos

### RS Pavimentos

#### RSF Carpetes e tapetes

**RSF010** m² Tapete metálico.
Tapete formado por perfis de alumínio, de 27 mm de largura, unidos entre si através cabo de aço inoxidável, distância entre perfis 5 mm, acabamento superficial com filamentos de vinilo interligados de cor a escolher, espessura total 22 mm, uso interior e exterior, enrolável, instalado em caixa de pavimento formado por fosso de 17 a 25 mm de profundidade (não incluído neste preço). Inclusive preparação da superfície suporte.
Inclui: Preparação da superfície suporte. Colocação do tapete.
Critério de medição de projecto: Superfície medida segundo documentação gráfica de Projecto.
Critério de medição de obra: Medir-se-á a superfície realmente executada segundo especificações de Projecto.

| Código | Un | Descrição | Rendimento | Preço | Importância |
|---|---|---|---|---|---|
| mt18fel100fca | m² | Tapete formado por perfis de alumínio, de 27 mm de largura, unidos entre si através cabo de aço inoxidável, distância entre perfis 5 mm, acabamento superficial com filamentos de vinilo interligados de cor a escolher, espessura total 22 mm, uso interior e exterior, enrolável, para instalar em caixa de pavimento formado por fosso de 17 a 25 mm de profundidade. (material) | 1.000 | 37662.27 | 37662.27 |
| mo027 | h | Oficial de 1ª instalador de alcatifas e revestimentos têxteis. (mão de obra) | 0.106 | 129.17 | 13.69 |
| mo065 | h | Ajudante de instalador de alcatifas e revestimentos têxteis. (mão de obra) | 0.106 | 96.57 | 10.24 |
| % | % | Custos directos complementares | 2 % | 37686.20 | 753.72 |
|  |  | Custos directos |  |  | 38439.92 |
