# Pavimento industrial, sistema MasterTop 1700 Polykit "Master Builders Solutions"

- Propriedade do ficheiro: CYPE INGENIEROS, S.A.
- Formato: FIEBDC-3/2002
- Âmbito geográfico: Moçambique
- Moeda: MZN
- Custos indirectos: 3.00 %
- IVA: 17.00 %

## R Revestimentos

### RS Pavimentos

#### RSI Sistemas de pavimentos industriais e decorativos

**RSI020** m² Pavimento industrial, sistema MasterTop 1700 Polykit "Master Builders Solutions".
Pavimento industrial, realizado com o sistema sistema MasterTop 1700 Polykit "Master Builders Solutions", constituído por base de betão armado de 20 cm de espessura, realizada com betão HA-25/B/20/IIa fabricado em central, e betonagem desde camião, espalhamento e vibração mecânico através de espalhadora, e malha electrossoldada AR42 100x300 mm de aço A500 EL como armadura de distribuição, colocada sobre separadores homologados; camada de desgaste de 0,5 a 1,0 de espessura, com recobrimento de resina epóxi, MasterTop 1710 Polykit "Master Builders Solutions", e camada de acabamento, de resina epóxi de cor branca RAL 1013.
Inclui: Preparação da superfície existente. Marcação das juntas de construção e de dilatação. Aplicação de níveis através de pontos, mestras de betão ou réguas. Rega da superfície base. Colocação da malha electrossoldada com separadores homologados. Betonagem, espalhamento e vibração do betão. Tratamento de encontros e pontos singulares. Aplicação com rolo da primeira camada de resina. Aplicação com rolo da segunda camada de resina. Limpeza final do pavimento.
Critério de medição de projecto: Superfície medida em projecção horizontal, segundo documentação gráfica de Projecto.
Critério de medição de obra: Medir-se-á, em projecção horizontal, a superfície realmente executada segundo especificações de Projecto.
Critérios considerados na determinação do preço da unidade de obra: O preço não inclui a sub-base nem a execução e a vedação das juntas.

| Código | Un | Descrição | Rendimento | Preço | Importância |
|---|---|---|---|---|---|
| mt10haf010nga | m³ | Betão HA-25/B/20/IIa, fabricado em central. (material) | 0.210 | 3534.24 | 742.19 |
| mt07ame020ddc | m² | Malha electrossoldada AR42 100x300 mm, com arames longitudinais de 4,2 mm de diâmetro e arames transversais de 4,2 mm de diâmetro, aço A500 EL. (material) | 1.200 | 65.09 | 78.11 |
| mt07aco020j | Ud | Separador homologado para pavimentos contínuos. (material) | 2.000 | 2.25 | 4.50 |
| mt09bnc060b | kg | Resina epóxi incolor, MasterTop 1700 A7 "Master Builders Solutions", para sistemas de pavimentos. (material) | 0.209 | 597.84 | 124.95 |
| mt09bnc061b | kg | Endurecedor e catalizador, MasterTop 1700 B7 "Master Builders Solutions", para resina epóxi de aplicação em sistemas de pavimentos. (material) | 0.327 | 989.54 | 323.58 |
| mt09bnc062a | kg | Pigmento em pasta MasterTop X1 "Master Builders Solutions", para misturar com o endurecedor de resina epóxi, de aplicação em sistemas de pavimentos. (material) | 0.055 | 1764.88 | 97.07 |
| mt15bas130b | kg | Inerte de quartzo natural, MasterTop F1 WE "Master Builders Solutions", de granulometria compreendida entre 0,1 e 0,4 mm, para utilizar como carga mineral em combinação com resinas epóxi ou poliuretano. (material) | 0.182 | 132.37 | 24.09 |
| mq06ext010 | h | Espalhadora para pavimentos de betão. (equipamento) | 0.009 | 2490.28 | 22.41 |
| au00auh020 |  | Calha para descarga do betão. | 1.000 | 0.00 | 0.00 |
| mo121 | h | Oficial de 1ª aplicador de pavimentos industriais. (mão de obra) | 0.341 | 101.45 | 34.59 |
| mo122 | h | Ajudante de aplicador de pavimentos industriais. (mão de obra) | 0.499 | 75.73 | 37.79 |
| % | % | Custos directos complementares | 2 % | 1489.28 | 29.79 |
|  |  | Custos directos |  |  | 1519.07 |
