# Junta de construção em pavimento contínuo de betão, com perfil pré-moldado

- Propriedade do ficheiro: CYPE INGENIEROS, S.A.
- Formato: FIEBDC-3/2002
- Âmbito geográfico: Moçambique
- Moeda: MZN
- Custos indirectos: 3.00 %
- IVA: 17.00 %

## R Revestimentos

### RS Pavimentos

#### RSN Juntas em pavimentos contínuos de betão

**RSN120** m Junta de construção em pavimento contínuo de betão, com perfil pré-moldado.
Junta de construção, em pavimento contínuo de betão, com perfil oco de PVC rígido, de secção triangular, de 40 mm de altura. Inclusive cavilhas de plástico para a sua ligação.
Inclui: Implantação da junta. Corte e colocação do perfil no elemento a betonar. Execução das uniões entre perfis. Resolução de encontros. Fixação e ajuste dos perfis.
Critério de medição de projecto: Comprimento medido segundo documentação gráfica de Projecto.
Critério de medição de obra: Medir-se-á o comprimento realmente executado segundo especificações de Projecto.

| Código | Un | Descrição | Rendimento | Preço | Importância |
|---|---|---|---|---|---|
| mt18acc060a | m | Perfil oco de PVC rígido, de secção triangular, de 40 mm de altura, para a formação de juntas em pavimentos contínuos de betão; com cavilhas de plástico para a sua ligação. (material) | 1.050 | 134.07 | 140.77 |
| mo020 | h | Oficial de 1ª construção. (mão de obra) | 0.132 | 134.36 | 17.74 |
| mo113 | h | Operário não qualificado construção. (mão de obra) | 0.132 | 96.77 | 12.77 |
| % | % | Custos directos complementares | 2 % | 171.28 | 3.43 |
|  |  | Custos directos |  |  | 174.71 |
