# Alçapão de aço galvanizado lacado

- Propriedade do ficheiro: CYPE INGENIEROS, S.A.
- Formato: FIEBDC-3/2002
- Âmbito geográfico: Moçambique
- Moeda: MZN
- Custos indirectos: 3.00 %
- IVA: 17.00 %

## R Revestimentos

### RT Tectos falsos

#### RTC Contínuos, de placas de gesso laminado

**RTC019** Ud Alçapão de aço galvanizado lacado, cor branca, Metaltramp "PLACO", de 400x400 mm, formado por aro e porta com chave, para tecto falso contínuo de placas de gesso laminado. Inclusive acessórios de montagem.
Alçapão de aço galvanizado lacado, cor branca, Metaltramp "PLACO", de 400x400 mm, formado por aro e porta com chave, para tecto falso contínuo de placas de gesso laminado. Inclusive acessórios de montagem.
Inclui: Marcação e corte da placa de gesso laminado. Colocação do alçapão.
Critério de medição de projecto: Número de unidades previstas, segundo documentação gráfica de Projecto.
Critério de medição de obra: Medir-se-á o número de unidades realmente colocadas segundo especificações de Projecto.
Critérios considerados na determinação do preço da unidade de obra: O preço inclui a resolução de encontros e pontos singulares.

| Código | Un | Descrição | Rendimento | Preço | Importância |
|---|---|---|---|---|---|
| mt12plk060a | Ud | Alçapão de aço galvanizado lacado, cor branca, Metaltramp "PLACO", de 400x400 mm, formado por aro e porta com chave. (material) | 1.000 | 1855.89 | 1855.89 |
| op00fre010 |  | Fresadora. | 0.100 | 0.00 | 0.00 |
| mo015 | h | Oficial de 1ª montador de tectos falsos. (mão de obra) | 0.391 | 101.30 | 39.61 |
| mo082 | h | Ajudante de montador de tectos falsos. (mão de obra) | 0.195 | 73.13 | 14.26 |
| % | % | Custos directos complementares | 2 % | 1909.76 | 38.20 |
|  |  | Custos directos |  |  | 1947.96 |
