# Tecto falso contínuo suspenso

- Propriedade do ficheiro: CYPE INGENIEROS, S.A.
- Formato: FIEBDC-3/2002
- Âmbito geográfico: Moçambique
- Moeda: MZN
- Custos indirectos: 3.00 %
- IVA: 17.00 %

## R Revestimentos

### RT Tectos falsos

#### RTM Contínuos, de madeira

**RTM041** m² Tecto falso contínuo suspenso, para exterior, situado a uma altura menor de 4 m, constituído por: ESTRUTURA: estrutura metálica de aço galvanizado de perfis T 24 24x33x3700 mm, com uma modulação de 600 mm, suspensos da laje ou elemento de suporte horizontal de madeira com varões e suspensões cada 1200 mm e perfis distanciadores encastrados nos perfis primários; RÉGUAS DE MADEIRA: lâminas de pinho silvestre (Pinus sylvestris), com bordo com ligação macho-fêmea e acanaladuras na face oculta, acabamento envernizado, de 3000x96x16 mm, com classe de risco 1 e 2, segundo NP EN 335. Inclusive fixações para a ancoragem dos perfis e clips para a fixação das réguas de madeira aos perfis.
Tecto falso contínuo suspenso, para exterior, situado a uma altura menor de 4 m, constituído por: ESTRUTURA: estrutura metálica de aço galvanizado de perfis T 24 24x33x3700 mm, com uma modulação de 600 mm, suspensos da laje ou elemento de suporte horizontal de madeira com varões e suspensões cada 1200 mm e perfis distanciadores encastrados nos perfis primários; RÉGUAS DE MADEIRA: lâminas de pinho silvestre (Pinus sylvestris), com bordo com ligação macho-fêmea e acanaladuras na face oculta, acabamento envernizado, de 3000x96x16 mm, com classe de risco 1 e 2, segundo NP EN 335. Inclusive fixações para a ancoragem dos perfis e clips para a fixação das réguas de madeira aos perfis.
Inclui: Marcação nas paredes do nível do tecto falso. Implantação dos perfis primários da trama. Sinalização dos pontos de ancoragem à laje ou elemento de suporte. Colocação dos clips de fixação. Nivelamento e suspensão dos perfis primários da trama. Colocação dos perfis distanciadores, perpendiculares aos perfis primários. Corte das réguas de madeira. Fixação das réguas de madeira.
Critério de medição de projecto: Superfície medida entre paramentos, segundo documentação gráfica de Projecto, sem descontar aberturas para instalações.
Critério de medição de obra: Medir-se-á a superfície realmente executada segundo especificações de Projecto, sem descontar aberturas para instalações.
Critérios considerados na determinação do preço da unidade de obra: O preço inclui a resolução de encontros e pontos singulares.

| Código | Un | Descrição | Rendimento | Preço | Importância |
|---|---|---|---|---|---|
| mt07emr111a | Ud | Prego, de 4 mm de diâmetro e 40 mm de comprimento, de aço galvanizado de alta aderência. (material) | 1.000 | 1.88 | 1.88 |
| mt12psg190 | Ud | Varão de suspensão. (material) | 1.300 | 29.89 | 38.86 |
| mt12psg210c | Ud | Ligação superior para fixar o varão à suspensão, em tectos falsos suspensos. (material) | 1.500 | 67.63 | 101.45 |
| mt12psg210b | Ud | Seguro para a fixação da suspensão, em tectos falsos suspensos. (material) | 1.500 | 8.78 | 13.17 |
| mt12psg210a | Ud | Suspensão para tectos falsos suspensos. (material) | 1.500 | 54.69 | 82.04 |
| mt12fpg040hj | m | Perfil primário T 24 24x33x3700 mm, cor branca, de aço galvanizado, segundo EN 13964. (material) | 1.050 | 55.43 | 58.20 |
| mt22www100 | Ud | Clipe de aço galvanizado, para a fixação de réguas de madeira em tectos falsos contínuos suspensos com perfis em T. (material) | 12.000 | 36.28 | 435.36 |
| mt12fpg070b | m | Perfil distanciador em U 26/15,5/600 mm, de aço galvanizado. (material) | 0.500 | 36.28 | 18.14 |
| mt22bar030a | m² | Lâminas de pinho silvestre (Pinus sylvestris), com bordo com ligação macho-fêmea e acanaladuras na face oculta, acabamento envernizado, de 3000x96x16 mm, com classe de risco 1 e 2, segundo NP EN 335. (material) | 1.050 | 2323.51 | 2439.69 |
| op00cep010 |  | Plainas. | 1.000 | 0.00 | 0.00 |
| op00tro010 |  | Cortadora de disco para bancada. | 1.000 | 0.00 | 0.00 |
| op00ato010 |  | Aparafusadora. | 1.000 | 0.00 | 0.00 |
| op00tal010 |  | Berbequim. | 1.000 | 0.00 | 0.00 |
| op00cor050 |  | Cortadora manual de madeira, de disco. | 1.000 | 0.00 | 0.00 |
| mo015 | h | Oficial de 1ª montador de tectos falsos. (mão de obra) | 0.652 | 101.30 | 66.05 |
| mo082 | h | Ajudante de montador de tectos falsos. (mão de obra) | 0.652 | 73.13 | 47.68 |
| % | % | Custos directos complementares | 2 % | 3302.52 | 66.05 |
|  |  | Custos directos |  |  | 3368.57 |
