# Ripa de 28x28 mm de secção

- Propriedade do ficheiro: CYPE INGENIEROS, S.A.
- Formato: FIEBDC-3/2002
- Âmbito geográfico: Moçambique
- Moeda: MZN
- Custos indirectos: 3.00 %
- IVA: 17.00 %

## R Revestimentos

### RT Tectos falsos

#### RTM Contínuos, de madeira

**RTM042** m Ripa de 28x28 mm de secção, de madeira de pinho tratada em autoclave, com classe de risco 4, fixada com parafusos de 20 mm de diâmetro e 45 mm de comprimento, de aço inoxidável, com anilhas a o muro de betão; para remate lateral de tecto falso contínuo suspenso, para exterior, de réguas de madeira maciça, com bordo com ligação macho-fêmea, situado a uma altura menor de 4 m. Inclusive parafusos para a fixação das ripas e pregos para a fixação das réguas perimetrais de madeira.
Ripa de 28x28 mm de secção, de madeira de pinho tratada em autoclave, com classe de risco 4, fixada com parafusos de 20 mm de diâmetro e 45 mm de comprimento, de aço inoxidável, com anilhas a o muro de betão; para remate lateral de tecto falso contínuo suspenso, para exterior, de réguas de madeira maciça, com bordo com ligação macho-fêmea, situado a uma altura menor de 4 m. Inclusive parafusos para a fixação das ripas e pregos para a fixação das réguas perimetrais de madeira.
Inclui: Marcação da disposição das peças segundo o seu comprimento. Corte das peças para uniões, esquinas e cantos. Fixação das ripas à superfície suporte. Fixação das réguas perimetrais de madeira às ripas.
Critério de medição de projecto: Comprimento medido segundo documentação gráfica de Projecto. Não foi incrementada a medição por perdas, uma vez que na composição se considerou 5% a mais.
Critério de medição de obra: Medir-se-á o comprimento realmente executado segundo especificações de Projecto.
Critérios considerados na determinação do preço da unidade de obra: O preço inclui a resolução de encontros e pontos singulares.

| Código | Un | Descrição | Rendimento | Preço | Importância |
|---|---|---|---|---|---|
| mt07mee203a | m | Ripa de 28x28 mm de secção, de madeira de pinho tratada em autoclave, com classe de risco 4 segundo NP EN 335. (material) | 1.050 | 41.93 | 44.03 |
| mt07emr406a | Ud | Parafuso de 20 mm de diâmetro e 45 mm de comprimento, de aço inoxidável, para utilização exterior. (material) | 2.500 | 6.20 | 15.50 |
| mt07emr111a | Ud | Prego, de 4 mm de diâmetro e 40 mm de comprimento, de aço galvanizado de alta aderência. (material) | 2.500 | 1.88 | 4.70 |
| op00cla010 |  | Pregadora pneumática. | 1.000 | 0.00 | 0.00 |
| op00cep010 |  | Plainas. | 1.000 | 0.00 | 0.00 |
| op00tro010 |  | Cortadora de disco para bancada. | 1.000 | 0.00 | 0.00 |
| op00ato010 |  | Aparafusadora. | 1.000 | 0.00 | 0.00 |
| op00tal010 |  | Berbequim. | 1.000 | 0.00 | 0.00 |
| mo082 | h | Ajudante de montador de tectos falsos. (mão de obra) | 0.052 | 73.13 | 3.80 |
| % | % | Custos directos complementares | 2 % | 68.03 | 1.36 |
|  |  | Custos directos |  |  | 69.39 |
