# Complemento para estante de escaiola

- Propriedade do ficheiro: CYPE INGENIEROS, S.A.
- Formato: FIEBDC-3/2002
- Âmbito geográfico: Moçambique
- Moeda: MZN
- Custos indirectos: 3.00 %
- IVA: 17.00 %

## R Revestimentos

### RT Tectos falsos em interiores

#### RTP Pré-fabricados de escaiola

**RTP245** Ud Complemento para estante de escaiola.
Capitel para cornija de escaiola, de 11,5x11,5x21,3 cm, para formação de estante, fixado com cola para escaiola. Inclusive acessórios de fixação.
Inclui: Implantação da peça. Humedecimento das bases de fixação. Espalhamento da cola. Colocação e enchimento das juntas da peça. Correcção de encontros entre peças.
Critério de medição de projecto: Número de unidades previstas, segundo documentação gráfica de Projecto.
Critério de medição de obra: Medir-se-á o número de unidades realmente colocadas segundo especificações de Projecto.

| Código | Un | Descrição | Rendimento | Preço | Importância |
|---|---|---|---|---|---|
| mt12rea180a | Ud | Capitel para cornija de escaiola, de 11,5x11,5x21,3 cm, para formação de estante. (material) | 1.050 | 363.01 | 381.16 |
| mt09eyc030 | kg | Cola para escaiola. (material) | 0.050 | 16.00 | 0.80 |
| mo035 | h | Oficial de 1ª escaiolador. (mão de obra) | 0.271 | 134.36 | 36.41 |
| % | % | Custos directos complementares | 2 % | 418.37 | 8.37 |
|  |  | Custos directos |  |  | 426.74 |
