# Busto de escaiola, de 47 cm de altura, com base de 13x13 cm

- Propriedade do ficheiro: CYPE INGENIEROS, S.A.
- Formato: FIEBDC-3/2002
- Âmbito geográfico: Moçambique
- Custos indirectos: 0.03 %
- IVA: 17.00 %

## R Revestimentos

### RT Tectos falsos

#### RTP Pré-fabricados de escaiola

**RTP360** Ud Busto de escaiola, de 47 cm de altura, com base de 13x13 cm.
Fornecimento e colocação de busto de escaiola, de 47 cm de altura, com base de 13x13 cm, fixada com cola à base de escaiola. Incluindo p/p de corte, acessórios de fixação e correcção de falhas nas juntas.
Inclui: Implantação da peça. Humidificação da base de fixação. Espalhamento da cola. Colocação e enchimento das juntas da peça.
Critério de medição de projecto: Número de unidades previstas, segundo documentação gráfica de Projecto.
Critério de medição de obra: Medir-se-á o número de unidades realmente colocadas segundo especificações de Projecto.

| Código | Un | Descrição | Rendimento | Preço | Importância |
|---|---|---|---|---|---|
| mt12rea330a | Ud | Busto de escaiola, de 47 cm de altura, com base de 13x13 cm. (material) | 1.000 | 44.49 | 44.49 |
| mt09eyc030 | kg | Cola à base de escaiola e aditivos especiais. (material) | 0.040 | 0.37 | 0.01 |
| mo034 | h | Oficial de 1ª escaiolador. (mão de obra) | 0.145 | 2.03 | 0.29 |
| % | % | Custos directos complementares | 2 % | 44.79 | 0.90 |
|  |  | Custos directos |  |  | 45.69 |
