# Fresagem mecânica dos bordos em suporte base de betão

- Propriedade do ficheiro: CYPE INGENIEROS, S.A.
- Formato: FIEBDC-3/2002
- Âmbito geográfico: Moçambique
- Custos indirectos: 3.00 %
- IVA: 17.00 %

## R Revestimentos

### RY Preparação e reparação de superfícies

#### RYA Preparação de suporte base para revestir

**RYA040** m² Fresagem mecânica dos bordos em suporte base de betão, alcançando uma profundidade de até 30 mm, eliminando as partes débeis, para proceder posteriormente à aplicação de um revestimento (não incluído neste preço).
Preparação de suporte base de betão através de fresagem mecânica dos seus bordos, alcançando uma profundidade de até 30 mm, eliminando as partes débeis, para proceder posteriormente à aplicação de um revestimento (não incluído neste artigo). Incluindo limpeza e recolha do pó e dos restos gerados, armazenamento, remoção e carga para camião ou contentor.
Inclui: Fresagem mecânica das bordos. Limpeza da superfície suporte. Remoção e acumulação dos restos gerados. Carga dos restos gerados para camião ou contendor.
Critério de medição de projecto: Superfície medida segundo documentação gráfica de Projecto.
Critério de medição de obra: Medir-se-á a superfície realmente executada segundo especificações de Projecto.

| Código | Un | Descrição | Rendimento | Preço | Importância |
|---|---|---|---|---|---|
| op00fre010 |  | Fresadora. | 1.000 | 0.00 | 0.00 |
| mo110 | h | Operário especializado construção. (mão de obra) | 0.264 | 1.44 | 0.38 |
| % | % | Custos directos complementares | 2 % | 0.38 | 0.01 |
|  |  | Custos directos |  |  | 0.39 |
