# Reparação de fissuras em revestimento exterior, sistema Cotefilm NG "REVETÓN"

- Propriedade do ficheiro: CYPE INGENIEROS, S.A.
- Formato: FIEBDC-3/2002
- Âmbito geográfico: Moçambique
- Moeda: MZN
- Custos indirectos: 3.00 %
- IVA: 17.00 %

## R Revestimentos

### RY Preparações, protecções, reparações e reforços de revestimentos

#### RYY Reparações

**RYY040** m² Reparação de fissuras em revestimento exterior, sistema Cotefilm NG "REVETÓN".
Reparação de fissuras de até 2 mm de largura em revestimento exterior, sistema Cotefilm NG "REVETÓN", através da aplicação de demão de primário com primário aquoso Cotefilm "REVETÓN", com um rendimento de 0,15 l/m² e uma demão de acabamento com revestimento decorativo acrílico, Cotefilm NG liso mate "REVETÓN", cor branca, sem diluir, com um rendimento de 0,45 l/m². Incluindo preparação prévia da superfície suporte através de preenchimento e tapamento de fissuras com revestimento decorativo acrílico Cotefilm NG liso mate "REVETÓN".
Inclui: Preparação da superfície suporte. Aplicação da demão de primário. Aplicação da demão de acabamento.
Critério de medição de projecto: Superfície medida segundo documentação gráfica de Projecto.
Critério de medição de obra: Medir-se-á a superfície realmente executada segundo especificações de Projecto.

| Código | Un | Descrição | Rendimento | Preço | Importância |
|---|---|---|---|---|---|
| mt28mar030a | l | Revestimento decorativo acrílico, muito elástico, Cotefilm NG liso mate "REVETÓN", de cor branca, composto por resinas acrílicas, cargas de granulometria controlada e pigmentos, com inibidores de corrosão; impermeável à água da chuva, transpirável, anti-carbonatação, auto-limpável, anti-caruncho e anti-verdete e com resistência aos raios UV e aos álcalis, para aplicar com trincha, rolo ou pistola. (material) | 0.675 | 1296.55 | 875.17 |
| mt28mar050a | l | Primário aquoso Cotefilm "REVETÓN", incolor, composto por copolímeros acrílicos de partícula fina, em dispersão aquosa, e aditivos especiais, permeável ao vapor de água e resistente aos álcalis, para aplicar com trincha, rolo ou pistola. (material) | 0.150 | 655.94 | 98.39 |
| mo039 | h | Oficial de 1ª rebocador. (mão de obra) | 0.368 | 122.06 | 44.92 |
| mo111 | h | Operário especializado rebocador. (mão de obra) | 0.368 | 90.78 | 33.41 |
| % | % | Custos directos complementares | 2 % | 1051.89 | 21.04 |
|  |  | Custos directos |  |  | 1072.93 |
