# Torneira temporizada anti-vandalismo, instalação encastrada formada por torneira de passagem recta mural para urinol, anti-vandalismo e elementos de ligação

- Propriedade do ficheiro: CYPE INGENIEROS, S.A.
- Formato: FIEBDC-3/2002
- Âmbito geográfico: Moçambique
- Moeda: MZN
- Custos indirectos: 3.00 %
- IVA: 17.00 %

## S Equipamentos fixos e sinalização

### SG Torneiras

#### SGU Para urinóis

**SGU010** Ud Torneira temporizada anti-vandalismo, instalação encastrada formada por torneira de passagem recta mural para urinol, anti-vandalismo e elementos de ligação.
Torneira temporizada anti-vandalismo, instalação encastrada formada por torneira de passagem recta mural para urinol, anti-vandalismo, com tempo de fluxo de 5 segundos. Incluindo elementos de ligação. Totalmente instalada, ligada, testada e em funcionamento.
Inclui: Marcação. Colocação da torneira. Ligação.
Critério de medição de projecto: Número de unidades previstas, segundo documentação gráfica de Projecto.
Critério de medição de obra: Medir-se-á o número de unidades realmente colocadas segundo especificações de Projecto.

| Código | Un | Descrição | Rendimento | Preço | Importância |
|---|---|---|---|---|---|
| mt31gmp320aa | Ud | Torneira de passagem recta mural para urinol, anti-vandalismo, com tempo de fluxo de 5 segundos; inclusive elementos de ligação. (material) | 1.000 | 7084.66 | 7084.66 |
| mt37www010 | Ud | Material auxiliar para instalações de abastecimento de água. (material) | 1.000 | 127.00 | 127.00 |
| mo008 | h | Oficial de 1ª canalizador. (mão de obra) | 0.636 | 101.30 | 64.43 |
| % | % | Custos directos complementares | 2 % | 7276.09 | 145.52 |
|  |  | Custos directos |  |  | 7421.61 |
