# Candeeiro de pé

- Propriedade do ficheiro: CYPE INGENIEROS, S.A.
- Formato: FIEBDC-3/2002
- Âmbito geográfico: Moçambique
- Moeda: MZN
- Custos indirectos: 3.00 %
- IVA: 17.00 %

## U Infra-estruturas no logradouro

### UI Iluminacão exterior

#### UII Iluminação de zonas pedonais e jardim

**UII010** Ud Candeeiro de pé.
Candeeiro de pé circular com distribuição de luz radialmente simétrica, de 71 mm de diâmetro e 1000 mm de altura, para 1 lâmpada fluorescente compacta TC-S de 11 W, com corpo de alumínio injectado, alumínio e aço inoxidável, vidro opalino, porta-lâmpadas G 23, balastro, classe de protecção I, grau de protecção IP44, isolamento classe F, com placa de amarração e pernos. Inclusive lâmpadas.
Inclui: Marcação. Montagem, ligação e verificação do seu correcto funcionamento.
Critério de medição de projecto: Número de unidades previstas, segundo documentação gráfica de Projecto.
Critério de medição de obra: Medir-se-á o número de unidades realmente executadas segundo especificações de Projecto.

| Código | Un | Descrição | Rendimento | Preço | Importância |
|---|---|---|---|---|---|
| mt34beg070dak | Ud | Candeeiro de pé circular com distribuição de luz radialmente simétrica, de 71 mm de diâmetro e 1000 mm de altura, para 1 lâmpada fluorescente compacta TC-S de 11 W, com corpo de alumínio injectado, alumínio e aço inoxidável, vidro opalino, porta-lâmpadas G 23, balastro, classe de protecção I, grau de protecção IP44, isolamento classe F, com placa de amarração e pernos. (material) | 1.000 | 26366.80 | 26366.80 |
| mt34tuf020c | Ud | Lâmpada fluorescente compacta TC-S de 11 W. (material) | 1.000 | 290.12 | 290.12 |
| mo041 | h | Oficial de 1ª construção de obra civil. (mão de obra) | 0.484 | 124.97 | 60.49 |
| mo087 | h | Ajudante de construção de obra civil. (mão de obra) | 0.484 | 93.44 | 45.22 |
| mo003 | h | Oficial de 1ª electricista. (mão de obra) | 0.484 | 128.41 | 62.15 |
| mo102 | h | Ajudante de electricista. (mão de obra) | 0.484 | 93.25 | 45.13 |
| % | % | Custos directos complementares | 2 % | 26869.91 | 537.40 |
|  |  | Custos directos |  |  | 27407.31 |
