# Grelha de ferro fundido, para protecção de caldeira de árvore

- Propriedade do ficheiro: CYPE INGENIEROS, S.A.
- Formato: FIEBDC-3/2002
- Âmbito geográfico: Moçambique
- Moeda: MZN
- Custos indirectos: 3.00 %
- IVA: 17.00 %

## U Infra-estruturas no logradouro

### UM Mobiliário urbano

#### UMA Protecções de caldeiras de árvores

**UMA020** Ud Grelha de ferro fundido, para protecção de caldeira de árvore.
Fornecimento e ancoragem de grelha de ferro fundido, de 120x120 mm, para protecção de caldeira de árvore, composta por um corpo de três peças: duas delas formam o quadrado exterior e envolvem um círculo interior de 100 cm de diâmetro, que recebe a uma terceira peça com um círculo excêntrico de 63 cm de diâmetro; apoiado por gravidade sobre um aro perimetral de aço galvanizado, fixada a uma base de betão C20/25 (X0(P); D25; S2; Cl 1,0) de 15 cm de espessura, a realizar sobre uma base firme existente, não incluída neste preço. Incluindo abertura de caixa e escavações complementares. Totalmente montado.
Inclui: Marcação de alinhamentos e níveis. Abertura de caixa e escavações complementares. Betonagem e espalhamento do betão. Colocação das peças. Assentamento e nivelamento.
Critério de medição de projecto: Número de unidades previstas, segundo documentação gráfica de Projecto.
Critério de medição de obra: Medir-se-á o número de unidades realmente executadas segundo especificações de Projecto.

| Código | Un | Descrição | Rendimento | Preço | Importância |
|---|---|---|---|---|---|
| mt10hmf020Pa | m³ | Betão simples C20/25 (X0(P); D25; S2; Cl 1,0), fabricado em central, segundo NP EN 206. (material) | 0.210 | 4337.61 | 910.90 |
| mt52mur070a | Ud | Grelha de ferro fundido, de 120x120 mm, para protecção de caldeira de árvore, composta por um corpo de três peças: duas delas formam o quadrado exterior e envolvem um círculo interior de 100 cm de diâmetro, que recebe a uma terceira peça com um círculo excêntrico de 63 cm de diâmetro; apoiado por gravidade sobre um aro perimetral de aço galvanizado. (material) | 1.000 | 77496.23 | 77496.23 |
| au00auh040 |  | Vibrador de betão, eléctrico. | 1.000 | 0.00 | 0.00 |
| mo041 | h | Oficial de 1ª construção de obra civil. (mão de obra) | 0.578 | 132.85 | 76.79 |
| mo087 | h | Ajudante de construção de obra civil. (mão de obra) | 0.578 | 99.31 | 57.40 |
| % | % | Custos directos complementares | 2 % | 78541.32 | 1570.83 |
|  |  | Custos directos |  |  | 80112.15 |
