# Pavimento amortecedor de impactos

- Propriedade do ficheiro: CYPE INGENIEROS, S.A.
- Formato: FIEBDC-3/2002
- Âmbito geográfico: Moçambique
- Moeda: MZN
- Custos indirectos: 3.00 %
- IVA: 17.00 %

## U Infra-estruturas no logradouro

### UM Mobiliário urbano

#### UMR Pavimentos absorventes de impactos

**UMR030** m² Pavimento amortecedor de impactos, em áreas de jogos infantis, formado por placas de borracha reciclada SBR, com o bordo com ligação macho-fêmea, cor preto, de 500x500x30 mm, encaixadas entre si como um puzzle e colocadas sobre uma superfície base (não incluída neste preço).
Pavimento amortecedor de impactos, em áreas de jogos infantis, formado por placas de borracha reciclada SBR, com o bordo com ligação macho-fêmea, cor preto, de 500x500x30 mm, encaixadas entre si como um puzzle. Incluindo p/p de cortes, remates e limpeza. Totalmente instalado sobre uma superfície base (não incluída neste preço).
Inclui: Marcação. Colocação das placas de borracha. Limpeza final.
Critério de medição de projecto: Superfície medida segundo documentação gráfica de Projecto.
Critério de medição de obra: Medir-se-á a superfície realmente executada segundo especificações de Projecto.

| Código | Un | Descrição | Rendimento | Preço | Importância |
|---|---|---|---|---|---|
| mt47adc411ba | m² | Placa de borracha reciclada SBR, com o bordo com ligação macho-fêmea, cor preto, de 500x500x30 mm, com aglomerantes de poliuretano, segundo NP EN 1177. (material) | 1.040 | 2668.83 | 2775.58 |
| mo041 | h | Oficial de 1ª construção de obra civil. (mão de obra) | 1.031 | 98.39 | 101.44 |
| mo087 | h | Ajudante de construção de obra civil. (mão de obra) | 1.031 | 73.13 | 75.40 |
| % | % | Custos directos complementares | 2 % | 2952.42 | 59.05 |
|  |  | Custos directos |  |  | 3011.47 |
