# Pavimento amortecedor de impactos

- Propriedade do ficheiro: CYPE INGENIEROS, S.A.
- Formato: FIEBDC-3/2002
- Âmbito geográfico: Moçambique
- Moeda: MZN
- Custos indirectos: 3.00 %
- IVA: 17.00 %

## U Infra-estruturas no logradouro

### UM Mobiliário urbano

#### UMR Pavimentos absorventes de impactos

**UMR030** m² Pavimento amortecedor de impactos, em áreas de jogos infantis, formado por placas de borracha reciclada SBR, cor preto, de 500x500x20 mm, coladas nos seus bordos com adesivo para juntas e colocadas sobre uma superfície base (não incluída neste preço).
Pavimento amortecedor de impactos, em áreas de jogos infantis, formado por placas de borracha reciclada SBR, cor preto, de 500x500x20 mm, coladas nos seus bordos com adesivo para juntas. Incluindo p/p de cortes, remates e limpeza. Totalmente instalado sobre uma superfície base (não incluída neste preço).
Inclui: Marcação. Aplicação da cola. Colocação das placas de borracha. Limpeza final.
Critério de medição de projecto: Superfície medida segundo documentação gráfica de Projecto.
Critério de medição de obra: Medir-se-á a superfície realmente executada segundo especificações de Projecto.

| Código | Un | Descrição | Rendimento | Preço | Importância |
|---|---|---|---|---|---|
| mt47adc430 | kg | Adesivo para juntas, para pavimento de ladrilhos elásticos de borracha. (material) | 0.150 | 1855.08 | 278.26 |
| mt47adc411ga | m² | Placa de borracha reciclada SBR, cor preto, de 500x500x20 mm, com aglomerantes de poliuretano, segundo NP EN 1177. (material) | 1.040 | 2480.08 | 2579.28 |
| mo041 | h | Oficial de 1ª construção de obra civil. (mão de obra) | 1.096 | 98.39 | 107.84 |
| mo087 | h | Ajudante de construção de obra civil. (mão de obra) | 1.096 | 73.13 | 80.15 |
| % | % | Custos directos complementares | 2 % | 3045.53 | 60.91 |
|  |  | Custos directos |  |  | 3106.44 |
