# Projector orientável até 15° em qualquer direcção

- Propriedade do ficheiro: CYPE INGENIEROS, S.A.
- Formato: FIEBDC-3/2002
- Âmbito geográfico: Moçambique
- Moeda: MZN
- Custos indirectos: 3.00 %
- IVA: 17.00 %

## U Infra-estruturas no logradouro

### UP Piscinas

#### UPI Iluminação

**UPI020** Ud Projector orientável até 15° em qualquer direcção, de ABS, com lâmpada halógena de 300 W de potência, alimentação a 12 Vcc, com nicho de poliestireno para encastrar na parede da piscina, para piscina de tanque de betão.
Projector orientável até 15° em qualquer direcção, de ABS, com lâmpada halógena de 300 W de potência, alimentação a 12 Vcc, com nicho de poliestireno para encastrar na parede da piscina, para piscina de tanque de betão. Inclusive acessórios, ganchos e material auxiliar. Totalmente montado, ligado e verificado.
Inclui: Marcação. Montagem e fixação. Ligação.
Critério de medição de projecto: Número de unidades previstas, segundo documentação gráfica de Projecto.
Critério de medição de obra: Medir-se-á o número de unidades realmente executadas segundo especificações de Projecto.

| Código | Un | Descrição | Rendimento | Preço | Importância |
|---|---|---|---|---|---|
| mt47pil040s | Ud | Projector orientável até 15° em qualquer direcção, de ABS, com lâmpada halógena de 300 W de potência, alimentação a 12 Vcc, com nicho de poliestireno para encastrar na parede da piscina, para piscina de tanque de betão. (material) | 1.000 | 12847.51 | 12847.51 |
| mt34www011 | Ud | Material auxiliar para instalação de dispositivo de iluminação. (material) | 1.000 | 81.64 | 81.64 |
| mo003 | h | Oficial de 1ª electricista. (mão de obra) | 0.504 | 101.30 | 51.06 |
| mo102 | h | Ajudante de electricista. (mão de obra) | 0.504 | 73.01 | 36.80 |
| % | % | Custos directos complementares | 2 % | 13017.01 | 260.34 |
|  |  | Custos directos |  |  | 13277.35 |
