# Vedação formada por painéis de grelha electrossoldada com chapa de aço galvanizado de 30x2 mm em quadrícula de 30x30 mm

- Propriedade do ficheiro: CYPE INGENIEROS, S.A.
- Formato: FIEBDC-3/2002
- Âmbito geográfico: Moçambique
- Moeda: MZN
- Custos indirectos: 3.00 %
- IVA: 17.00 %

## U Infra-estruturas no logradouro

### UV Vedações

#### UVE Grelhas electrossoldadas

**UVE010** m Vedação formada por painéis de grelha electrossoldada com chapa de aço galvanizado de 30x2 mm em quadrícula de 30x30 mm, com aro electrossoldado e postes de perfil oco de aço galvanizado, de secção quadrada 50x50x1,5 mm e 2 m de altura, separados 2,5 m entre si e encastrados em apoios de betão ou muretes de alvenaria ou betão. Inclusive acessórios para a fixação dos painéis de grelha electrossoldada aos postes metálicos.
Vedação formada por painéis de grelha electrossoldada com chapa de aço galvanizado de 30x2 mm em quadrícula de 30x30 mm, com aro electrossoldado e postes de perfil oco de aço galvanizado, de secção quadrada 50x50x1,5 mm e 2 m de altura, separados 2,5 m entre si e encastrados em apoios de betão ou muretes de alvenaria ou betão. Inclusive acessórios para a fixação dos painéis de grelha electrossoldada aos postes metálicos.
Inclui: Marcação. Execução de aberturas para colocação dos postes. Colocação dos postes. Betonagem. Aprumo e alinhamento dos postes. Colocação dos painéis de grelha.
Critério de medição de projecto: Comprimento medido segundo documentação gráfica de Projecto, descontando o comprimento das aberturas de portas e cancelas.
Critério de medição de obra: Medir-se-á o comprimento realmente executado segundo especificações de Projecto, descontando o comprimento das aberturas de portas e cancelas.

| Código | Un | Descrição | Rendimento | Preço | Importância |
|---|---|---|---|---|---|
| mt26btr010a | m² | Grelha electrossoldada com chapa de aço galvanizado de 30x2 mm em quadrícula de 30x30 mm, com aro electrossoldado. (material) | 2.000 | 4689.85 | 9379.70 |
| mt52vpm020o | Ud | Poste de perfil oco de aço galvanizado, de secção quadrada 50x50x1,5 mm e 2 m de altura. (material) | 0.440 | 508.90 | 223.92 |
| mt52vpm052 | Ud | Acessórios para a fixação dos painéis de grelha electrossoldada aos postes metálicos. (material) | 1.000 | 190.50 | 190.50 |
| mt10hmf020Pa | m³ | Betão simples C20/25 (X0(P); D25; S2; Cl 1,0), fabricado em central, segundo NP EN 206-1. (material) | 0.015 | 3765.19 | 56.48 |
| mo018 | h | Oficial de 1ª serralheiro. (mão de obra) | 0.311 | 99.76 | 31.03 |
| mo059 | h | Ajudante de serralheiro. (mão de obra) | 0.311 | 73.34 | 22.81 |
| mo041 | h | Oficial de 1ª construção de obra civil. (mão de obra) | 0.311 | 98.39 | 30.60 |
| mo087 | h | Ajudante de construção de obra civil. (mão de obra) | 0.311 | 73.13 | 22.74 |
| % | % | Custos directos complementares | 2 % | 9957.78 | 199.16 |
|  |  | Custos directos |  |  | 10156.94 |
