# Pavimento de ladrilhos cerâmicos

- Propriedade do ficheiro: CYPE INGENIEROS, S.A.
- Formato: FIEBDC-3/2002
- Âmbito geográfico: Moçambique
- Moeda: MZN
- Custos indirectos: 3.00 %
- IVA: 17.00 %

## U Infra-estruturas no logradouro

### UX Pavimentos

#### UXG Cerâmicos

**UXG010** m² Pavimento de ladrilhos cerâmicos.
Fornecimento e colocação de pavimento de ladrilhos cerâmicos de grés rústico, de 20x20 cm, 8 €/m², capacidade de absorção de água E<3%, grupo AI, segundo NP EN 14411, com resistência ao deslizamento maior que 45 segundo ENV 12633, aplicadas sobre camada de regularização de 3 cm de argamassa de cimento M-5, assentes com cimento cola de presa normal, C1 sem nenhuma característica adicional, cor cinzento e enchimento de juntas com argamassa de juntas cimentosa melhorada, com absorção de água reduzida e resistência elevada à abrasão tipo CG 2 W A, cor branco, para juntas de 2 a 15 mm, todo ele realizado sobre camada composta por base rígida de betão simples (C20/25 (X0(P); D25; S2; Cl 1,0)), de 20 cm de espessura, betonagem desde camião com espalhamento e vibração manual com régua vibradora de 3 m, com acabamento com pré-execução de mestras e nivelado executada segundo pendentes do projecto e colocado sobre solo de fundação com índice CBR > 5 (California Bearing Ratio), não incluído neste preço. Inclusive juntas de dilatação e cortes a realizar para os ajustes aos bordos do confinamento ou às aberturas existentes no pavimento.
Inclui: Marcação dos níveis de acabamento. Espalhamento e compactação da base de betão. Limpeza e verificação do grau de humidade da base. Implantação da disposição das peças e juntas de movimento. Aplicação da cola. Colocação dos ladrilhos com a ponta da colher de pedreiro. Formação de juntas de fracionamento, perimetrais e estruturais. Enchimento das juntas. Eliminação e limpeza do material sobrante. Limpeza final do pavimento.
Critério de medição de projecto: Superfície medida em projecção horizontal, segundo documentação gráfica de Projecto. Não foi incrementada a medição por perdas, uma vez que na composição se considerou 5% a mais.
Critério de medição de obra: Medir-se-á, em projecção horizontal, a superfície realmente executada segundo especificações de Projecto.

| Código | Un | Descrição | Rendimento | Preço | Importância |
|---|---|---|---|---|---|
| mt10hmf020Pa | m³ | Betão simples C20/25 (X0(P); D25; S2; Cl 1,0), fabricado em central, segundo NP EN 206. (material) | 0.210 | 4337.61 | 910.90 |
| mt09mor010c | m³ | Argamassa de cimento CEM II/B-L 32,5 N tipo M-5, confeccionada em obra com 230 kg/m³ de cimento e uma proporção em volume 1/6. (material) | 0.030 | 5252.20 | 157.57 |
| mt09mcr021g | kg | Cimento cola de presa normal, C1, segundo NP EN 12004, cor cinzento. (material) | 3.000 | 15.94 | 47.82 |
| mt18bcr010ge800 | m² | Ladrilho cerâmico de grés rústico, 20x20 cm, 8,00MT/m², capacidade de absorção de água E<3%, grupo AI, segundo NP EN 14411, resistência ao deslizamento maior que 45 segundo ENV 12633. (material) | 1.050 | 545.76 | 573.05 |
| mt09mcp020fE | kg | Argamassa de juntas cimentosa melhorada, com absorção de água reduzida e resistência elevada à abrasão, tipo CG2 W A, segundo EN 13888, cor branca, para juntas de 2 a 15 mm, à base de cimento de alta resistência, quartzo, aditivos especiais, pigmentos e resinas sintéticas, para enchimento de juntas de todo tipo de peças cerâmicas. (material) | 0.025 | 35.35 | 0.88 |
| mq04dua020b | h | Dumper de descarga frontal de 2 t de carga útil. (equipamento) | 0.037 | 368.01 | 13.62 |
| mq06vib020 | h | Régua vibradora de 3 m. (equipamento) | 0.104 | 185.40 | 19.28 |
| op00sie030 |  | Serra de disco de diamante, para mesa de trabalho, de corte húmido. | 1.000 | 0.00 | 0.00 |
| au00auh020 |  | Calha para descarga do betão. | 1.000 | 0.00 | 0.00 |
| mo023 | h | Oficial de 1ª ladrilhador. (mão de obra) | 0.404 | 132.85 | 53.67 |
| mo061 | h | Ajudante de ladrilhador. (mão de obra) | 0.404 | 99.31 | 40.12 |
| mo087 | h | Ajudante de construção de obra civil. (mão de obra) | 0.156 | 99.31 | 15.49 |
| % | % | Custos directos complementares | 2 % | 1832.40 | 36.65 |
|  |  | Custos directos |  |  | 1869.05 |
