# Ensaio de micro-provetes extraídos da obra

- Propriedade do ficheiro: CYPE INGENIEROS, S.A.
- Formato: FIEBDC-3/2002
- Âmbito geográfico: Moçambique
- Moeda: MZN
- Custos indirectos: 3.00 %
- IVA: 17.00 %

## X Controlo de qualidade e ensaios

### XA Argamassas, gessos, cales, escaiolas e cimentos

#### XAM Argamassa

**XAM040** Ud Ensaio de micro-provetes extraídos da obra.
Ensaio a realizar em laboratório acreditado na área técnica correspondente, sobre uma série de oito micro-provetes de argamassa de cimento endurecido, recolhidas em obra segundo EN 1015-2, para a determinação da resistência à compressão simples segundo EN 1015-11. Incluindo deslocamento à obra e relatório de resultados.
Inclui: Deslocamento à obra. Recolha de amostras. Realização dos ensaios. Redacção de relatório dos resultados dos ensaios realizados.
Critério de medição de projecto: Ensaio a realizar, segundo documentação do Plano de controlo de qualidade.

| Código | Un | Descrição | Rendimento | Preço | Importância |
|---|---|---|---|---|---|
| mt49des010 | Ud | Repercussão por deslocamento à obra para a recolha de amostras. (material) | 1.000 | 70.32 | 70.32 |
| mt49moc020 | Ud | Recolha em obra de amostras de argamassa de cimento, cujo peso não exceda 50 kg, segundo EN 1015-2. (material) | 1.000 | 3042.50 | 3042.50 |
| mt49moc110 | Ud | Ensaio para determinar a resistência à compressão simples de uma amostra de argamassa sobre uma série de oito micro-provetes de argamassa endurecida de 20 mm de diâmetro e 40 mm de comprimento, previamente extraídos em obra através de sonda rotativa, segundo EN 1015-11. (material) | 1.000 | 32257.02 | 32257.02 |
| mt49moc120 | Ud | Relatório de resultados dos ensaios realizados sobre uma amostra de argamassa de cimento. (material) | 1.000 | 9127.51 | 9127.51 |
| % | % | Custos directos complementares | 2 % | 44497.35 | 889.95 |
|  |  | Custos directos |  |  | 45387.30 |
