# Ensaio sobre uma amostra de gesso ou escaiola, com determinação de: sulfato de cálcio, humidade, absorção de água

- Propriedade do ficheiro: CYPE INGENIEROS, S.A.
- Formato: FIEBDC-3/2002
- Âmbito geográfico: Moçambique
- Moeda: MZN
- Custos indirectos: 3.00 %
- IVA: 17.00 %

## X Controlo de qualidade e ensaios

### XA Argamassas, gessos, cales, escaiolas e cimentos

#### XAY Gesso e escaiola

**XAY010** Ud Ensaio sobre uma amostra de gesso ou escaiola, com determinação de: sulfato de cálcio, humidade, absorção de água.
Ensaios a realizar em laboratório acreditado na área técnica correspondente, sobre uma amostra de gesso ou escaiola recolhida em obra segundo NP 317, para a determinação das características seguintes: sulfato de cálcio segundo ASTM C471M, humidade segundo NP 319, absorção de água segundo NP 762. Incluindo deslocamento à obra e relatório de resultados.
Inclui: Deslocamento à obra. Recolha de amostras. Realização dos ensaios. Redacção de relatório dos resultados dos ensaios realizados.
Critério de medição de projecto: Ensaio a realizar, segundo documentação do Plano de controlo de qualidade.

| Código | Un | Descrição | Rendimento | Preço | Importância |
|---|---|---|---|---|---|
| mt49des010 | Ud | Repercussão por deslocamento à obra para a recolha de amostras. (material) | 1.000 | 67.13 | 67.13 |
| mt49yga020 | Ud | Recolha em obra de amostras de gessos ou escaiolas, cujo peso não exceda 50 kg. (material) | 1.000 | 2904.62 | 2904.62 |
| mt49yga060 | Ud | Sulfato de cálcio de gessos ou escaiolas de construção, segundo ASTM C471M. (material) | 1.000 | 9275.38 | 9275.38 |
| mt49yga090 | Ud | Ensaio para determinar a humidade de uma amostra de gesso ou escaiola presa, através de secagem em estufa a 105°C, segundo NP 319. (material) | 1.000 | 731.14 | 731.14 |
| mt49yga100 | Ud | Ensaio para determinar a absorção de uma amostra de gesso ou escaiola presa através de saturação e secagem a 105°C, a densidade aparente e a densidade saturada, segundo NP 762. (material) | 1.000 | 3645.74 | 3645.74 |
| mt49yga030 | Ud | Relatório de resultados dos ensaios realizados sobre uma amostra de gesso ou escaiola, segundo NP 326. (material) | 1.000 | 8713.86 | 8713.86 |
| % | % | Custos directos complementares | 2 % | 25337.87 | 506.76 |
|  |  | Custos directos |  |  | 25844.63 |
