# Ensaio de ladrilho de betão

- Propriedade do ficheiro: CYPE INGENIEROS, S.A.
- Formato: FIEBDC-3/2002
- Âmbito geográfico: Moçambique
- Moeda: MZN
- Custos indirectos: 3.00 %
- IVA: 17.00 %

## X Controlo de qualidade e ensaios

### XB Ladrilhos

#### XBH Betão

**XBH010** Ud Ensaio de ladrilho de betão.
Ensaios a realizar em laboratório acreditado na área técnica correspondente, sobre uma amostra de ladrilho de betão, recolhida em obra, para a determinação das seguintes características: aspecto superficial segundo NP EN 1339, resistência à flexão e carga de ruptura segundo NP EN 1339, resistência à abrasão segundo NP EN 1339, resistência ao deslizamento. Incluindo deslocamento à obra, recolha de amostra e relatório de resultados.
Inclui: Deslocamento à obra. Recolha de amostras. Realização dos ensaios. Redacção de relatório dos resultados dos ensaios realizados.
Critério de medição de projecto: Ensaio a realizar, segundo documentação do Plano de controlo de qualidade.

| Código | Un | Descrição | Rendimento | Preço | Importância |
|---|---|---|---|---|---|
| mt49bah010 | Ud | Ensaio para determinar o aspecto superficial de uma amostra de ladrilho de betão, segundo NP EN 1339, inclusive deslocamento à obra, recolha de amostra e relatório de resultados. (material) | 1.000 | 7452.26 | 7452.26 |
| mt49bah030 | Ud | Ensaio para determinar a resistência à flexão e à carga de ruptura de uma amostra de ladrilho de betão, segundo NP EN 1339, inclusive deslocamento à obra, recolha de amostra e relatório de resultados. (material) | 1.000 | 15579.58 | 15579.58 |
| mt49bah040 | Ud | Ensaio para determinar a resistência à abrasão de uma amostra de ladrilho de betão, segundo NP EN 1339, inclusive deslocamento à obra, recolha de amostra e relatório de resultados. (material) | 1.000 | 19745.40 | 19745.40 |
| mt49bah060 | Ud | Ensaio para determinar a resistência ao deslizamento de uma amostra de ladrilho de betão, inclusive deslocamento à obra, recolha de amostra e relatório de resultados. (material) | 1.000 | 17478.70 | 17478.70 |
| % | % | Custos directos complementares | 2 % | 60255.94 | 1205.12 |
|  |  | Custos directos |  |  | 61461.06 |
