# Ensaio sobre uma amostra de perfil de alumínio para caixilharia

- Propriedade do ficheiro: CYPE INGENIEROS, S.A.
- Formato: FIEBDC-3/2002
- Âmbito geográfico: Moçambique
- Moeda: MZN
- Custos indirectos: 3.00 %
- IVA: 17.00 %

## X Controlo de qualidade e ensaios

### XC Caixilharias

#### XCM Metálica

**XCM010** Ud Ensaio sobre uma amostra de perfil de alumínio para caixilharia, com determinação de: espessura da película de anodizado, massa por unidade de superfície da película de anodizado, qualidade da vedação da película de anodizado.
Ensaios a realizar em laboratório acreditado na área técnica correspondente, sobre uma amostra, recolhida em obra, de perfil de alumínio utilizado na fabricação de caixilharia, para a determinação das seguintes características: espessura da película de anodizado segundo NP EN 12373-3, massa por unidade de superfície da película de anodizado segundo NP EN 12373-2, qualidade da vedação da película de anodizado segundo NP EN 12373-5 e NP EN 12373-6. Incluindo deslocamento à obra e relatório de resultados.
Inclui: Deslocamento à obra. Recolha de amostras. Realização dos ensaios. Redacção de relatório dos resultados dos ensaios realizados.
Critério de medição de projecto: Ensaio a realizar, segundo documentação do Plano de controlo de qualidade.

| Código | Un | Descrição | Rendimento | Preço | Importância |
|---|---|---|---|---|---|
| mt49des010 | Ud | Repercussão por deslocamento à obra para a recolha de amostras. (material) | 1.000 | 67.13 | 67.13 |
| mt49alc020 | Ud | Recolha em obra de amostras de elementos de caixilharia de alumínio anodizado. (material) | 1.000 | 2904.62 | 2904.62 |
| mt49alc040 | Ud | Ensaio para determinar a espessura da película de anodizado pelo método das correntes de Foucault, segundo NP EN 12373-3. (material) | 1.000 | 15253.35 | 15253.35 |
| mt49alc060 | Ud | Ensaio para determinar a massa por unidade de superfície da película de anodizado, segundo NP EN 12373-2. (material) | 1.000 | 9070.37 | 9070.37 |
| mt49alc070 | Ud | Ensaio para determinar a qualidade de vedação da camada de anodizado, segundo NP EN 12373-5 e NP EN 12373-6. (material) | 1.000 | 12519.26 | 12519.26 |
| mt49alc030 | Ud | Relatório de resultados dos ensaios realizados sobre uma amostra de caixilharia de alumínio anodizado. (material) | 1.000 | 8713.86 | 8713.86 |
| % | % | Custos directos complementares | 2 % | 48528.59 | 970.57 |
|  |  | Custos directos |  |  | 49499.16 |
