# Dispositivo de ancoragem para encastrar em cobertura inclinada

- Propriedade do ficheiro: CYPE INGENIEROS, S.A.
- Formato: FIEBDC-3/2002
- Âmbito geográfico: Moçambique
- Custos indirectos: 3.00 %
- IVA: 17.00 %

## Y Segurança e saúde

### YC Sistemas de protecção colectiva

#### YCL Linhas e dispositivos de ancoragem

**YCL210** Ud Dispositivo de ancoragem para encastrar em cobertura inclinada, de 850 mm de comprimento, formado por fita de poliéster; 1 olhal num extremo e 1 argola no outro extremo, para segurar até dois operários.
Fornecimento, colocação e desmontagem de dispositivo de ancoragem para encastrar em cobertura inclinada, de 850 mm de comprimento, formado por fita de poliéster; 1 olhal num extremo e 1 argola no outro extremo, para fixação a um varão da estrutura de betão armado, de 12 mm de diâmetro mínimo e 1000 mm de comprimento mínimo, pelo extremo do olhal e antes da betonagem, para segurar até dois operários.
Critério de medição de projecto: Número de unidades previstas, segundo Plano de Segurança e Saúde.

| Código | Un | Descrição | Rendimento | Preço | Importância |
|---|---|---|---|---|---|
| mt50spd020a | Ud | Dispositivo de ancoragem para encastrar em cobertura inclinada, de 850 mm de comprimento, formado por fita de poliéster; 1 olhal num extremo e 1 argola no outro extremo, classe A2, para fixação a um varão da estrutura de betão armado, de 12 mm de diâmetro mínimo e 1000 mm de comprimento mínimo, pelo extremo do olhal e antes da betonagem. (material) | 1.000 | 6.56 | 6.56 |
| mo113 | h | Operário não qualificado construção. (mão de obra) | 0.127 | 1.47 | 0.19 |
| % | % | Custos directos complementares | 2 % | 6.75 | 0.14 |
|  |  | Custos directos |  |  | 6.89 |
