# Globo de luz fixa para sinalização, de cor vermelho, com acendimento automático e interruptor mecânico e crepuscular, amortizável em 10 utilizações, alimentado por 2 pilhas de 6 V 4R25

- Propriedade do ficheiro: CYPE INGENIEROS, S.A.
- Formato: FIEBDC-3/2002
- Âmbito geográfico: Moçambique
- Custos indirectos: 3.00 %
- Despesas gerais: 13.00 %
- Lucro: 6.00 %
- IVA: 16.00 %

## Y Segurança e saúde

### YS Sinalização provisória de obras

#### YSB Balizamento

**YSB070** Ud Globo de luz fixa para sinalização, de cor vermelho, com acendimento automático e interruptor mecânico e crepuscular, amortizável em 10 utilizações, alimentado por 2 pilhas de 6 V 4R25.
Inclui: Montagem e verificação. Desmontagem posterior. Transporte até ao local de armazenamento ou remoção para contentor.

| Código | Un | Descrição | Rendimento | Preço | Importância |
|---|---|---|---|---|---|
| mt50bal043 | Ud | Globo de luz fixa para sinalização, de cor vermelho, com acendimento automático, interruptor mecânico e crepuscular e encaixe metálico para suporte. (material) | 0.100 | 14.98 | 1.50 |
| mt50bal041a | Ud | Pilha de 6V tipo 4R25 standard. (material) | 2.000 | 6.39 | 12.78 |
| mo104 | h | Operário não qualificado construção. (mão de obra) | 0.150 | 1.15 | 0.17 |
| % | % | Custos directos complementares | 2 % | 14.45 | 0.29 |
|  |  | Custos directos |  |  | 14.74 |
