# Equipamento ar-água, bomba de calor, para produção de A.Q.S., aquecimento e arrefecimento

- Propriedade do ficheiro: CYPE INGENIEROS, S.A.
- Formato: FIEBDC-3/2002
- Âmbito geográfico: Moçambique
- Moeda: MZN
- Custos indirectos: 3.00 %
- IVA: 17.00 %

## Z Reabilitação energética

### ZC Aquecimento, climatização e A.Q.S.

#### ZCV Unidades centrais de climatização

**ZCV060** Ud Equipamento ar-água, bomba de calor, para produção de A.Q.S., aquecimento e arrefecimento.
Reabilitação energética de edifício através da colocação, em substituição de equipamento existente, de equipamento ar-água, para produção de A.Q.S., aquecimento e arrefecimento, para gás R-410A, alimentação trifásica (400V/50Hz), potência calorífica 2,28 kW e COP 3,62 com temperatura de bolbo húmido do ar exterior 6°C e temperatura de saída da água 45°C, potência calorífica 2,67 kW e COP 5,32 com temperatura de bolbo húmido do ar exterior 6°C e temperatura de saída da água 35°C, potência frigorífica 4,86 kW e EER 2,64 com temperatura de bolbo seco do ar exterior 35°C e temperatura de saída da água 7°C, potência frigorífica 7,03 kW e EER 3,52 com temperatura de bolbo seco do ar exterior 35°C e temperatura de saída da água 18°C, formado por uma unidade interior, de 1715x600x610 mm, peso 165 kg, com depósito de A.Q.S. de 180 litros e bomba de circulação, uma consola de controlo das unidades com ecrã LCD, com instalação independente da unidade interior, e uma unidade exterior ar-água, de 640x800x290 mm, peso 46 kg, nível sonoro 45 dBA. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42mhi700a | Ud | Equipamento ar-água, para produção de A.Q.S., aquecimento e arrefecimento, para gás R-410A, alimentação trifásica (400V/50Hz), potência calorífica 2,28 kW e COP 3,62 com temperatura de bolbo húmido do ar exterior 6°C e temperatura de saída da água 45°C, potência calorífica 2,67 kW e COP 5,32 com temperatura de bolbo húmido do ar exterior 6°C e temperatura de saída da água 35°C, potência frigorífica 4,86 kW e EER 2,64 com temperatura de bolbo seco do ar exterior 35°C e temperatura de saída da água 7°C, potência frigorífica 7,03 kW e EER 3,52 com temperatura de bolbo seco do ar exterior 35°C e temperatura de saída da água 18°C, formado por uma unidade interior, de 1715x600x610 mm, peso 165 kg, com depósito de A.Q.S. de 180 litros e bomba de circulação, uma consola de controlo das unidades com ecrã LCD, com instalação independente da unidade interior, e uma unidade exterior ar-água, de 640x800x290 mm, peso 46 kg, nível sonoro 45 dBA. (material) | 1.000 | 557806.10 | 557806.10 |
| mt37sve010c | Ud | Válvula de esfera de latão niquelado para enroscar de 3/4". (material) | 4.000 | 694.03 | 2776.12 |
| mo005 | h | Oficial de 1ª instalador de ar condicionado. (mão de obra) | 3.155 | 136.52 | 430.72 |
| mo104 | h | Ajudante de instalador de ar condicionado. (mão de obra) | 3.155 | 99.12 | 312.72 |
| % | % | Custos directos complementares | 2 % | 561325.66 | 11226.51 |
|  |  | Custos directos |  |  | 572552.17 |
