# Reabilitação energética de fachada por insuflação

- Propriedade do ficheiro: CYPE INGENIEROS, S.A.
- Formato: FIEBDC-3/2002
- Âmbito geográfico: Moçambique
- Moeda: MZN
- Custos indirectos: 3.00 %
- IVA: 17.00 %

## Z Reabilitação energética

### ZF Paramentos verticais: adição de isolamento térmico

#### ZFE Sistemas de insuflação de isolamento em caixa de ar desde o exterior

**ZFE020** m² Reabilitação energética de fachada por insuflação, desde o exterior, de isolamento termo-acústico de nódulos de lã de vidro Insuver "ISOVER", com densidade 50 kg/m³ e condutibilidade térmica 0,037 W/(m°C), no interior da caixa de ar da parede, de 140 mm de espessura média; tapamento dos furos realizados no paramento.
Reabilitação energética de fachada dupla de alvenaria, preenchendo o interior da caixa de ar de 140 mm de espessura média, por insuflação, desde o exterior, de isolamento termo-acústico de nódulos de lã de vidro Insuver "ISOVER", com densidade 50 kg/m³ e condutibilidade térmica 0,037 W/(m°C); tapamento dos furos realizados no paramento, através de argamassa de cimento. Inclusive p/p de inspecção endoscópica da caixa de ar, marcação de furos, execução de furos, maquinaria para insuflação, protecção de elementos contíguos e limpeza final. Totalmente terminado.
Inclui: Inspecção endoscópica da caixa de ar. Implantação das perfurações. Realização de furos no paramento. Protecção dos elementos da envolvente que podem ser afectados durante os trabalhos de insuflação. Insuflação do isolamento. Tapamento dos furos. Limpeza final.
Critério de medição de projecto: Superfície medida segundo documentação gráfica de Projecto.
Critério de medição de obra: Medir-se-á a superfície realmente executada segundo especificações de Projecto.

| Código | Un | Descrição | Rendimento | Preço | Importância |
|---|---|---|---|---|---|
| mt16lvi100a | kg | Nódulos de lã de vidro Insuver "ISOVER", não aptos como suporte nutritivo para o desenvolvimento de fungos nem bactérias, densidade 50 kg/m³, condutibilidade térmica 0,037 W/(m°C), Euroclasse A1 de reacção ao fogo e capacidade de absorção de água a curto prazo <=1 kg/m², segundo EN 14064-1, para injecção ou enchimento de câmaras. (material) | 7.000 | 255.62 | 1789.34 |
| mt09moe080a | kg | Argamassa de cimento, cor cinzento, composto de cimento, inertes seleccionados e aditivos, tipo GP CSIII W2 segundo EN 998-1. (material) | 0.600 | 8.11 | 4.87 |
| mq08mpa010 | h | Maquinaria para insuflação de isolamento em caixas de ar. (equipamento) | 0.117 | 408.82 | 47.83 |
| op00tal010 |  | Berbequim. | 1.000 | 0.00 | 0.00 |
| mo030 | h | Oficial de 1ª aplicador de produtos isolantes. (mão de obra) | 0.269 | 96.80 | 26.04 |
| mo068 | h | Ajudante de aplicador de produtos isolantes. (mão de obra) | 0.269 | 71.36 | 19.20 |
| % | % | Custos directos complementares | 2 % | 1887.28 | 37.75 |
|  |  | Custos directos |  |  | 1925.03 |
