# Reabilitação energética de fachada

- Propriedade do ficheiro: CYPE INGENIEROS, S.A.
- Formato: FIEBDC-3/2002
- Âmbito geográfico: Moçambique
- Moeda: MZN
- Custos indirectos: 3.00 %
- IVA: 17.00 %

## Z Reabilitação energética

### ZF Paramentos verticais: adição de isolamento térmico

#### ZFF Sistemas ETICS de isolamento exterior de fachadas

**ZFF020** m² Reabilitação energética de fachada, através de isolamento térmico pelo exterior, com o sistema Clima 34 "ISOVER", com DIT 608/14, composto por: painel rígido de lã de vidro de alta densidade, não revestido, hidrófobo, modelo Clima 34 "ISOVER", de 60 mm de espessura, fixado ao suporte com argamassa polimérica de altas prestações reforçada com fibras, Webertherm Base, "WEBER" e fixações mecânicas com bucha de expansão e prego de polipropileno; camada de regularização de argamassa polimérica de altas prestações reforçada com fibras, Webertherm Base, "WEBER", armada com malha de fibra de vidro, anti-álcalis, de 10x10 mm de vão de malha, de 750 a 900 microns de espessura e de 200 a 250 g/m² de massa superficial; camada de acabamento de argamassa monomassa de ligantes mistos reforçada com fibras, Webertherm Clima "WEBER", aplicada manualmente, cor a escolher, gama Estándar, acabamento raspado. Inclusive perfis de arranque de alumínio, perfis de fecho superior de alumínio, perfis para formação de pingadeiras de PVC com malha, perfis de canto de PVC, com malha incorporada, perfis de fecho lateral de alumínio, pasta vedante monocomponente e cordão de espuma de polietileno expandido de células fechadas para vedação de juntas.
Reabilitação energética de fachada, através de isolamento térmico pelo exterior, com o sistema Clima 34 "ISOVER", com DIT 608/14, composto por: painel rígido de lã de vidro de alta densidade, não revestido, hidrófobo, modelo Clima 34 "ISOVER", de 60 mm de espessura, fixado ao suporte com argamassa polimérica de altas prestações reforçada com fibras, Webertherm Base, "WEBER" e fixações mecânicas com bucha de expansão e prego de polipropileno; camada de regularização de argamassa polimérica de altas prestações reforçada com fibras, Webertherm Base, "WEBER", armada com malha de fibra de vidro, anti-álcalis, de 10x10 mm de vão de malha, de 750 a 900 microns de espessura e de 200 a 250 g/m² de massa superficial; camada de acabamento de argamassa monomassa de ligantes mistos reforçada com fibras, Webertherm Clima "WEBER", aplicada manualmente, cor a escolher, gama Estándar, acabamento raspado. Inclusive perfis de arranque de alumínio, perfis de fecho superior de alumínio, perfis para formação de pingadeiras de PVC com malha, perfis de canto de PVC, com malha incorporada, perfis de fecho lateral de alumínio, pasta vedante monocomponente e cordão de espuma de polietileno expandido de células fechadas para vedação de juntas.
Inclui: Colocação do perfil de arranque. Corte e preparação do isolamento. Colocação do isolamento sobre o paramento. Colocação dos restantes perfis. Tratamento dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície, mas não inclui a preparação da superfície suporte.

| Código | Un | Descrição | Rendimento | Preço | Importância |
|---|---|---|---|---|---|
| mt28mop080f | m | Perfil de arranque de alumínio, de 60 mm de largura, com pingadeira, para nivelação e suporte dos painéis isolantes dos sistemas de isolamento térmico pelo exterior sobre a linha de soco. (material) | 0.600 | 130.65 | 78.39 |
| mt28mop085f | m | Perfil de fecho superior, de alumínio, de 60 mm de largura, para coroamento dos painéis isolantes dos sistemas de isolamento térmico pelo exterior. (material) | 0.170 | 458.11 | 77.88 |
| mt28mpc020a | kg | Argamassa polimérica de altas prestações reforçada com fibras, Webertherm Base, "WEBER", cor cinzento, composta de cimento cinzento, cargas minerais, resinas hidrófugas redispersáveis, fibras e aditivos especiais, para aplicar com palustra, para aderir os painéis isolantes e como camada base, tipo GP CSIII W2, segundo EN 998-1. (material) | 13.000 | 76.05 | 988.65 |
| mt16lvi070t | m² | Painel rígido de lã de vidro de alta densidade, não revestido, hidrófobo, modelo Clima 34 "ISOVER", de 60 mm de espessura, segundo EN 13162, resistência térmica 1,75 m²°C/W, condutibilidade térmica 0,034 W/(m°C), Euroclasse A2-s1, d0 de reacção ao fogo segundo NP EN 13501-1, com código de designação MW-EN 13162-T5-WS-MU1-CS(10)15-TR7,5, de aplicação como isolante térmico e acústico em sistemas compostos de isolamento pelo exterior de fachadas. (material) | 1.050 | 1269.98 | 1333.48 |
| mt16aaa021a | Ud | Bucha de expansão e prego de polipropileno, com aro de estanquidade, para fixação mecânica de painéis isolantes. (material) | 6.000 | 7.11 | 42.66 |
| mt28mop090a | m | Perfil de PVC com malha de fibra de vidro anti-álcalis, para formação de pingadeiras. (material) | 0.300 | 225.26 | 67.58 |
| mt28mop070b | m | Perfil de canto de PVC com malha, para reforço de cantos. (material) | 0.300 | 36.32 | 10.90 |
| mt28mop075f | m | Perfil de fecho lateral, de alumínio, de 60 mm de largura. (material) | 0.300 | 157.12 | 47.14 |
| mt28mon040a | m² | Malha de fibra de vidro, anti-álcalis, de 10x10 mm de vão de malha, de 750 a 900 microns de espessura e de 200 a 250 g/m² de massa superficial, com 25 kp/cm² de resistência à tracção, para armar argamassas. (material) | 1.100 | 218.21 | 240.03 |
| mt28mpc010da | kg | Argamassa monomassa de ligantes mistos reforçada com fibras, Webertherm Clima "WEBER", cor a escolher, gama Estándar, acabamento raspado, composta de cimento branco, cal, fibras de vidro de alta dispersão, inertes de granulometria compensada, aditivos orgânicos, pigmentos minerais e resinas hidrófugas redispersáveis, para aplicar com palustra, tipo OC CSIII W2, segundo EN 998-1. (material) | 14.500 | 42.02 | 609.29 |
| mt15bas010d | m | Cordão de polietileno expandido de células fechadas, de secção circular de 20 mm de diâmetro, para o enchimento de fundo de junta. (material) | 0.170 | 14.07 | 2.39 |
| mt15bas035a | Ud | Cartucho de massa elastomérica tixotrópica, monocomponente, à base de polímeros híbridos (MS), de cor cinzento, de 600 ml, de alta aderência, com elevadas propriedades elásticas, resistência ao envelhecimento e aos raios UV, dureza Shore A aproximada de 25 e alongamento em ruptura > 600%, segundo EN ISO 11600. (material) | 0.020 | 747.05 | 14.94 |
| mo054 | h | Oficial de 1ª montador de isolamentos. (mão de obra) | 0.122 | 102.94 | 12.56 |
| mo101 | h | Ajudante de montador de isolamentos. (mão de obra) | 0.122 | 74.68 | 9.11 |
| mo039 | h | Oficial de 1ª rebocador. (mão de obra) | 0.879 | 100.13 | 88.01 |
| mo079 | h | Ajudante de rebocador. (mão de obra) | 0.879 | 74.68 | 65.64 |
| % | % | Custos directos complementares | 2 % | 3688.65 | 73.77 |
|  |  | Custos directos |  |  | 3762.42 |
