# Reabilitação energética de fachada

- Propriedade do ficheiro: CYPE INGENIEROS, S.A.
- Formato: FIEBDC-3/2002
- Âmbito geográfico: Moçambique
- Moeda: MZN
- Custos indirectos: 3.00 %
- IVA: 17.00 %

## Z Reabilitação energética

### ZF Paramentos verticais: adição de isolamento térmico

#### ZFF Sistemas ETICS de isolamento exterior de fachadas

**ZFF010** m² Reabilitação energética de fachada, através de isolamento térmico pelo exterior, com o sistema Morcem Isolamento EPS "GRUPO PUMA", com ETE 07/0054, composto por: painel rígido de poliestireno expandido, Morcem Isolamento Painel EPS "GRUPO PUMA", segundo NP EN 13163, de superfície lisa e bordo lateral recto, de cor branca, de 60 mm de espessura, fixado ao suporte através argamassa Morcem Isolamento "GRUPO PUMA", aplicada manualmente e fixações mecânicas com bucha de expansão de polipropileno Morcem Isolamento "GRUPO PUMA"; camada de regularização de argamassa Morcem Isolamento "GRUPO PUMA", aplicada manualmente, armada com malha de fibra de vidro, anti-álcalis, Morcem Isolamento "GRUPO PUMA", de 5x4 mm de vão de malha, de 0,6 mm de espessura e de 160 g/m² de massa superficial; camada de acabamento de argamassa acrílica Morcemcril "GRUPO PUMA", cor Blanco 100, sobre primário acrílico Fondo Morcemcril "GRUPO PUMA".
Reabilitação energética de fachada, através de isolamento térmico pelo exterior, com o sistema Morcem Isolamento EPS "GRUPO PUMA", com ETE 07/0054, composto por: painel rígido de poliestireno expandido, Morcem Isolamento Painel EPS "GRUPO PUMA", segundo NP EN 13163, de superfície lisa e bordo lateral recto, de cor branca, de 60 mm de espessura, fixado ao suporte através argamassa Morcem Isolamento "GRUPO PUMA", aplicada manualmente e fixações mecânicas com bucha de expansão de polipropileno Morcem Isolamento "GRUPO PUMA"; camada de regularização de argamassa Morcem Isolamento "GRUPO PUMA", aplicada manualmente, armada com malha de fibra de vidro, anti-álcalis, Morcem Isolamento "GRUPO PUMA", de 5x4 mm de vão de malha, de 0,6 mm de espessura e de 160 g/m² de massa superficial; camada de acabamento de argamassa acrílica Morcemcril "GRUPO PUMA", cor Blanco 100, sobre primário acrílico Fondo Morcemcril "GRUPO PUMA". Inclusive perfis de arranque Morcem Isolamento "GRUPO PUMA", de alumínio, de 60 mm de largura, perfis para formação de pingadeiras Morcem Isolamento "GRUPO PUMA", de PVC com malha, perfis de fecho superior Morcem Isolamento "GRUPO PUMA", de alumínio, de 60 mm de largura, perfis de canto de PVC com malha Morcem Isolamento "GRUPO PUMA", perfis de fecho lateral Morcem Isolamento "GRUPO PUMA", de alumínio, de 60 mm de largura, pasta vedante monocomponente Pumaelastic-Ms "GRUPO PUMA" e cordão de espuma de polietileno expandido de células fechadas para vedação de juntas.
Inclui: Colocação do perfil de arranque. Corte e preparação do isolamento. Colocação do isolamento sobre o paramento. Lixagem de toda a superfície. Colocação dos restantes perfis. Tratamento dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície, mas não inclui a preparação da superfície suporte.

| Código | Un | Descrição | Rendimento | Preço | Importância |
|---|---|---|---|---|---|
| mt28mop080x | m | Perfil de arranque Morcem Isolamento "GRUPO PUMA" de alumínio, de 60 mm de largura, com pingadeira, para nivelação e suporte dos painéis isolantes dos sistemas de isolamento térmico pelo exterior sobre a linha de soco; incluindo kit de fixação para perfil. (material) | 0.170 | 373.69 | 63.53 |
| mt28mop085w | m | Perfil de fecho superior, Morcem Isolamento Coroamento "GRUPO PUMA", de alumínio, de 60 mm de largura, para coroamento dos painéis isolantes dos sistemas de isolamento térmico pelo exterior. (material) | 0.170 | 1083.36 | 184.17 |
| mt28mop030k | kg | Argamassa Morcem Isolamento "GRUPO PUMA", aplicada manualmente, impermeável à água da chuva, permeável ao vapor de água e não propagador da chama, para aderir os painéis isolantes e como camada base, prévia amassadura com água. (material) | 10.000 | 59.47 | 594.70 |
| mt16pep010dd | m² | Painel rígido de poliestireno expandido, Morcem Isolamento Painel EPS "GRUPO PUMA", segundo NP EN 13163, de superfície lisa e bordo lateral recto, de cor branca, de 60 mm de espessura, permeável ao vapor de água e resistente ao envelhecimento, resistência térmica 1,58 m²°C/W, condutibilidade térmica 0,038 W/(m°C), Euroclasse E de reacção ao fogo. (material) | 1.050 | 709.54 | 745.02 |
| mt16pep100C | Ud | Bucha de expansão de polipropileno Morcem Isolamento "GRUPO PUMA", de 110 mm de comprimento, para fixação de placas isolantes. (material) | 8.000 | 14.32 | 114.56 |
| mt28mop050e | m² | Malha de fibra de vidro, anti-álcalis, Morcem Isolamento "GRUPO PUMA", de 5x4 mm de vão de malha, de 0,6 mm de espessura, de 160 g/m² de massa superficial e de 1x50 m, para armar argamassas. (material) | 1.100 | 108.12 | 118.93 |
| mt28mop090b | m | Perfil de PVC com malha de fibra de vidro anti-álcalis, Morcem Isolamento "GRUPO PUMA", para formação de pingadeiras. (material) | 0.170 | 532.49 | 90.52 |
| mt28mop070d | m | Perfil de canto Morcem Isolamento "GRUPO PUMA" de PVC com malha, para reforço de cantos. (material) | 0.300 | 85.96 | 25.79 |
| mt28mop075w | m | Perfil de fecho lateral, Morcem Isolamento "GRUPO PUMA", de alumínio, de 60 mm de largura. (material) | 0.300 | 371.66 | 111.50 |
| mt28mop320d | kg | Primário acrílico Fondo Morcemcril "GRUPO PUMA", composto por resinas acrílicas, pigmentos minerais e aditivos orgânicos e inorgânicos, impermeável à água da chuva e permeável ao vapor de água, para aplicar com trincha, rolo ou pistola, para regularizar a absorção e incrementar a aderência de argamassas acrílicas. (material) | 0.200 | 256.78 | 51.36 |
| mt28mop310ug | kg | Argamassa acrílica Morcemcril "GRUPO PUMA", cor Blanco 100, composta por resinas acrílicas, pigmentos minerais e aditivos orgânicos e inorgânicos, anti-caruncho e anti-verdete, permeável ao vapor de água e resistente ao envelhecimento, à contaminação urbana e aos raios UV, para revestimento de paramentos exteriores. (material) | 2.000 | 259.49 | 518.98 |
| mt15bas010a | m | Cordão de polietileno expandido de células fechadas, de secção circular de 6 mm de diâmetro, para o enchimento de fundo de junta. (material) | 0.170 | 3.94 | 0.67 |
| mt15igp101 | Ud | Cartucho de pasta monocomponente à base de polímeros híbridos, Pumalastic-Ms "GRUPO PUMA", de 290 cm³, com dureza Shore A aproximada de 40, segundo EN ISO 868 e alongamento a rotura >= 550%, segundo EN ISO 8339. (material) | 0.020 | 540.60 | 10.81 |
| mo054 | h | Oficial de 1ª montador de isolamentos. (mão de obra) | 0.123 | 71.61 | 8.81 |
| mo101 | h | Ajudante de montador de isolamentos. (mão de obra) | 0.123 | 51.01 | 6.27 |
| mo039 | h | Oficial de 1ª rebocador. (mão de obra) | 0.737 | 69.28 | 51.06 |
| mo079 | h | Ajudante de rebocador. (mão de obra) | 0.737 | 51.01 | 37.59 |
| % | % | Custos directos complementares | 2 % | 2734.27 | 54.69 |
|  |  | Custos directos |  |  | 2788.96 |
