# Reabilitação energética de fachada

- Propriedade do ficheiro: CYPE INGENIEROS, S.A.
- Formato: FIEBDC-3/2002
- Âmbito geográfico: Moçambique
- Custos indirectos: 0.03 %
- IVA: 17.00 %

## Z Reabilitação energética

### ZF Paramentos verticais: adição de isolamento térmico

#### ZFG Sistemas de isolamento exterior e revestimento de fachadas

**ZFG020** m² Reabilitação energética de fachada, através de revestimento exterior de fachada W682 "KNAUF" Aquapanel composto por uma estrutura metálica de aço galvanizado de canais horizontais de 50/40/0,7 mm GRC 0,7 e montantes verticais de 50/50/0,70 mm GRC 0,70 com uma modulação de 600 mm, sobre a que se aparafusa uma placa Aquapanel Outdoor de 12,5 mm de espessura, fixada ao suporte base com esquadras e criando uma caixa de ar de 20 mm de espessura mínima; isolamento de painel rígido de lã mineral, segundo EN 13162, não revestido, de 50 mm de espessura, fixado ao suporte base e tinta para revestimento exterior acabamento liso.
Reabilitação energética de fachada, através de revestimento exterior de fachada W682 "KNAUF" composto por uma estrutura metálica de aço galvanizado de canais horizontais de 50/40/0,7 mm GRC 0,7 e montantes verticais de 50/50/0,70 mm GRC 0,70 com uma modulação de 600 mm, sobre a que se aparafusa uma placa Aquapanel Outdoor de 12,5 mm de espessura, fixada ao suporte base com esquadras e criando uma caixa de ar de 20 mm de espessura mínima; isolamento de painel rígido de lã mineral, segundo EN 13162, não revestido, de 50 mm de espessura, resistência térmica 1,45 m²°C/W, condutibilidade térmica 0,034 W/(m°C), colocado ao alto para evitar pontes térmicas, fixado ao suporte base e posterior vedação de todas as uniões entre painéis com fita de vedação de juntas e tinta para revestimento exterior acabamento liso. Entre os perfis e a placa exterior será colocada uma barreira impermeável de água Tyvek. Incluindo p/p de fita acústica, parafusos, fixações, fita autocolante, argamassa e fita de juntas, argamassa superficial e malha de fibra de vidro e primário. Totalmente montado.
Inclui: Marcação. Colocação da fita acústica. Fixação das esquadros ao suporte base. Corte e preparação do isolamento. Fixação do isolamento. Fixação da estrutura metálica. Colocação da tela impermeabilizante. Colocação e aparafusamento da placa à estrutura. Tratamento de aberturas. Nivelação e alisamento com argamassa de juntas. Colocação de fita de juntas. Espalhamento da camada de argamassa base e colocação da malha. Aplicação da camada de primário. Aplicação da camada de tinta.
Critério de medição de projecto: Superfície medida segundo documentação gráfica de Projecto, sem duplicar esquinas nem encontros, descontando as aberturas de superfície maior de 3 m².
Critério de medição de obra: Medir-se-á a superfície realmente executada segundo especificações de Projecto, sem duplicar esquinas nem encontros, descontando as aberturas de superfície maior de 3 m².

| Código | Un | Descrição | Rendimento | Preço | Importância |
|---|---|---|---|---|---|
| mt12pck020d | m | Fita acústica de dilatação "KNAUF" de 95 mm de largura. (material) | 1.000 | 0.76 | 0.76 |
| mt12pak150b | Ud | Esquadra de aço galvanizado, de 120x50 mm, 60 mm de largura e 2 mm de espessura, "KNAUF". (material) | 1.600 | 2.06 | 3.30 |
| mt12psg220 | Ud | Fixação composta por bucha e parafuso 5x27. (material) | 3.200 | 0.09 | 0.29 |
| mt16lra020Ao | m² | Painel rígido de lã mineral, segundo EN 13162, não revestido, de 50 mm de espessura, resistência térmica 1,45 m²°C/W, condutibilidade térmica 0,034 W/(m°C). (material) | 1.000 | 9.05 | 9.05 |
| mt16aaa030 | m | Fita autocolante para vedação de juntas. (material) | 0.440 | 0.43 | 0.19 |
| mt12pak020a | m | Canal 50/40/0,7 mm GRC 0,7 "KNAUF" de aço galvanizado, para sistema Aquapanel Outdoor. Segundo EN 14195. (material) | 0.700 | 4.11 | 2.88 |
| mt12pak030b | m | Montante 50/50/0,70 mm GRC 0,70 "KNAUF" de aço galvanizado, para sistema Aquapanel Outdoor. Segundo EN 14195. (material) | 2.000 | 4.11 | 8.22 |
| mt12pak070 | m² | Lâmina impermeável à água e permeável ao vapor de água, Tyvek Aquapanel Outdoor "KNAUF". (material) | 1.100 | 7.35 | 8.09 |
| mt12pak010a | m² | Placa Aquapanel Outdoor "KNAUF" 12,5x1200x2400 com alma de cimento Portland, revestida com uma camada de fibra de vidro embebida em ambas as faces. (material) | 1.000 | 37.42 | 37.42 |
| mt12pak040b | Ud | Parafuso Aquapanel Maxi TB 39 mm "KNAUF". (material) | 20.000 | 0.13 | 2.60 |
| mt12pak060 | kg | Argamassa para juntas Aquapanel "KNAUF", cor cinzento. (material) | 0.600 | 3.93 | 2.36 |
| mt12pak050 | m | Fita de juntas Aquapanel Outdoor "KNAUF". (material) | 2.100 | 0.81 | 1.70 |
| mt12pak100a | m² | Malha superficial Aquapanel Outdoor "KNAUF" de fibra de vidro, cor branco. (material) | 1.100 | 3.31 | 3.64 |
| mt12pak090a | kg | Argamassa superficial Aquapanel "KNAUF", cor branco. (material) | 7.800 | 2.52 | 19.66 |
| mt12pak085 | l | Primário incolor de siloxano GRC "KNAUF". (material) | 0.250 | 5.86 | 1.47 |
| mt12pak140 | l | Tinta elástica de siloxano em base aquosa GRC "KNAUF", acabamento liso, cor a escolher. (material) | 0.350 | 14.78 | 5.17 |
| op00ato010 |  | Aparafusadora. | 1.000 | 0.00 | 0.00 |
| mo048 | h | Oficial de 1ª montador de sistemas de fachadas pré-fabricadas. (mão de obra) | 0.796 | 2.32 | 1.85 |
| mo091 | h | Ajudante de montador de sistemas de fachadas pré-fabricadas. (mão de obra) | 0.796 | 1.47 | 1.17 |
| % | % | Custos directos complementares | 2 % | 109.82 | 2.20 |
|  |  | Custos directos |  |  | 112.02 |
