# Reabilitação energética de cobertura inclinada sobre espaço não habitável, com isolamento térmico pelo interior. Sistema "ISOVER"

- Propriedade do ficheiro: CYPE INGENIEROS, S.A.
- Formato: FIEBDC-3/2002
- Âmbito geográfico: Moçambique
- Moeda: MZN
- Custos indirectos: 3.00 %
- IVA: 17.00 %

## Z Reabilitação energética

### ZH Paramentos horizontais: adição de isolamento térmico

#### ZHB Sistemas de isolamento pelo interior de cobertura inclinada, sobre espaço não habitável

**ZHB020** m² Reabilitação energética de cobertura inclinada sobre espaço não habitável, com isolamento térmico pelo interior. Sistema "ISOVER".
Reabilitação energética de cobertura inclinada sobre espaço não habitável, com isolamento térmico pelo interior. Sistema "ISOVER" formado por: manta ligeira de lã de vidro, IBR "ISOVER", revestida numa das suas faces com papel kraft que actua como barreira de vapor, de 80 mm de espessura, segundo EN 13162, resistência térmica 2 m²°C/W, condutibilidade térmica 0,04 W/(m°C). Inclusive fita adesiva para vedação de juntas.
Inclui: Limpeza da superfície superior da laje. Corte, ajuste e fixação do isolamento.
Critério de medição de projecto: Superfície medida segundo documentação gráfica de Projecto.
Critério de medição de obra: Medir-se-á a superfície realmente executada segundo especificações de Projecto.

| Código | Un | Descrição | Rendimento | Preço | Importância |
|---|---|---|---|---|---|
| mt16lvi010aad | m² | Manta ligeira de lã de vidro, IBR "ISOVER", revestida numa das suas faces com papel kraft que actua como barreira de vapor, de 80 mm de espessura, segundo EN 13162, resistência térmica 2 m²°C/W, condutibilidade térmica 0,04 W/(m°C), Euroclasse F de reacção ao fogo segundo NP EN 13501-1, capacidade de absorção de água a curto prazo <=1 kg/m² e factor de resistência à difusão do vapor de água 1. (material) | 1.100 | 361.07 | 397.18 |
| mt16aaa030 | m | Fita autocolante para vedação de juntas. (material) | 1.000 | 28.51 | 28.51 |
| mo054 | h | Oficial de 1ª montador de isolamentos. (mão de obra) | 0.091 | 136.52 | 12.42 |
| mo101 | h | Ajudante de montador de isolamentos. (mão de obra) | 0.091 | 99.31 | 9.04 |
| % | % | Custos directos complementares | 2 % | 447.15 | 8.94 |
|  |  | Custos directos |  |  | 456.09 |
