# Reabilitação energética de fachada

- Propriedade do ficheiro: CYPE INGENIEROS, S.A.
- Formato: FIEBDC-3/2002
- Âmbito geográfico: Moçambique
- Moeda: MZN
- Custos indirectos: 3.00 %
- IVA: 17.00 %

## Z Reabilitação energética

### ZV Paramentos verticais: fachadas ventiladas

#### ZVY Sistemas de fachadas ventiladas de placas de gesso laminado

**ZVY010** m² Reabilitação energética de fachada, através de sistema de fachada ventilada Morcem Panel R "GRUPO PUMA" composto por uma estrutura metálica de aço galvanizado de canais horizontais de 50x40 mm e 0,7 mm de espessura e montantes verticais de 50x50 mm e 0,7 mm de espessura com uma modulação de 600 mm, fixada ao suporte base com esquadras e criando uma caixa de ar, sobre a que se aparafusa uma placa Securock de 12,7 mm de espessura, coloca-se a malha de juntas e a malha de reforço, aderidas com argamassa hidráulica, Morcem Panel "GRUPO PUMA", e aplica-se como revestimento, uma camada de primário acrílico Fondo Morcemcril "GRUPO PUMA" e uma camada de argamassa acrílica Morcemcril "GRUPO PUMA", cor Blanco 100. Entre os perfis e a placa será colocada uma lâmina impermeabilizante de polietileno e entre as esquadra e os perfis o isolamento de painel de lã mineral, fixado sobre fachada existente.
Reabilitação energética de fachada, através de sistema de fachada ventilada Morcem Panel R "GRUPO PUMA" composto por uma estrutura metálica de aço galvanizado de canais horizontais de 50x40 mm e 0,7 mm de espessura e montantes verticais de 50x50 mm e 0,7 mm de espessura com uma modulação de 600 mm, fixada ao suporte base com esquadras e criando uma caixa de ar, sobre a que se coloca a impermeabilização e se aparafusa uma placa Securock de 12,7 mm de espessura, coloca-se a malha de juntas e a malha de reforço anti-álcalis, aderidas com argamassa hidráulica, Morcem Panel "GRUPO PUMA", e aplica-se como revestimento, uma camada de primário acrílico Fondo Morcemcril "GRUPO PUMA", composto por resinas acrílicas, pigmentos minerais e aditivos orgânicos e inorgânicos e uma camada de argamassa acrílica Morcemcril "GRUPO PUMA", cor Blanco 100, composta por resinas acrílicas, pigmentos minerais e aditivos orgânicos e inorgânicos. Entre os perfis e a placa será colocada uma lâmina impermeabilizante de polietileno e entre as esquadra e os perfis o isolamento de painel de lã mineral, segundo EN 13162, de 40 mm de espessura, resistência térmica 1,15 m²°C/W, condutibilidade térmica 0,034 W/(m°C), colocado ao alto para evitar pontes térmicas, fixado sobre fachada existente e posterior vedação de todas as uniões entre painéis com fita de vedação de juntas. Incluindo p/p de banda elástica impermeável, parafusos e fixações. Totalmente montado.
Inclui: Marcação. Colocação da banda elástica impermeável. Fixação das esquadros ao suporte base. Corte e preparação do isolamento. Fixação do isolamento. Fixação da estrutura metálica. Colocação da impermeabilização. Colocação e aparafusamento da placa à estrutura. Tratamento de aberturas. Nivelação e alisamento com argamassa de juntas. Colocação da malha de juntas. Espalhamento da camada de argamassa base e colocação da malha. Aplicação da camada de primário. Aplicação da camada de argamassa.
Critério de medição de projecto: Superfície medida segundo documentação gráfica de Projecto, sem duplicar esquinas nem encontros, descontando as aberturas de superfície maior de 3 m².
Critério de medição de obra: Medir-se-á a superfície realmente executada segundo especificações de Projecto, sem duplicar esquinas nem encontros, descontando as aberturas de superfície maior de 3 m².
Critérios considerados na determinação do preço da unidade de obra: O preço não inclui a preparação da superfície suporte.

| Código | Un | Descrição | Rendimento | Preço | Importância |
|---|---|---|---|---|---|
| mt12pcp010 | m | Banda elástica impermeável para vedação de juntas, sistema Morcem Panel "GRUPO PUMA", de 90 mm de largura. (material) | 1.000 | 42.57 | 42.57 |
| mt12pap150 | Ud | Esquadra de aço galvanizado, sistema Morcem Panel "GRUPO PUMA", de 2 mm de espessura. (material) | 1.600 | 199.35 | 318.96 |
| mt12psg220 | Ud | Fixação composta por bucha e parafuso 5x27. (material) | 3.200 | 4.35 | 13.92 |
| mt16lra020ebo | m² | Painel de lã mineral, segundo EN 13162, de 40 mm de espessura, resistência térmica 1,15 m²°C/W, condutibilidade térmica 0,034 W/(m°C). (material) | 1.050 | 415.57 | 436.35 |
| mt16aaa020ab | Ud | Fixação mecânica para painéis isolantes de lã mineral, colocados directamente sobre a superfície suporte. (material) | 4.000 | 13.51 | 54.04 |
| mt16aaa030 | m | Fita autocolante para vedação de juntas. (material) | 0.440 | 20.27 | 8.92 |
| mt12pap030 | m | Montante de aço galvanizado tipo DX51D+Z275N, sistema Morcem Panel "GRUPO PUMA", de 50x50x0,7 mm, segundo EN 14195. (material) | 2.000 | 195.97 | 391.94 |
| mt12pap020 | m | Canal de aço galvanizado tipo DX51D+Z275N, sistema Morcem Panel "GRUPO PUMA", de 50x40x0,7 mm, segundo EN 14195. (material) | 0.700 | 175.70 | 122.99 |
| mt12pap070 | m² | Lâmina de polietileno, impermeabilizante e difusora de vapor de água, sistema Morcem Panel "GRUPO PUMA". (material) | 1.100 | 241.25 | 265.38 |
| mt12pap010a | m² | Placa de gesso laminado Securock com alma de gesso e faces revestidas com uma lâmina de fibra de vidro de 12,7 mm de espessura. (material) | 1.050 | 1052.82 | 1105.46 |
| mt12pap040 | Ud | Parafuso, sistema Morcem Panel "GRUPO PUMA". (material) | 20.000 | 11.48 | 229.60 |
| mt12pap090a | kg | Argamassa hidráulica, Morcem Panel "GRUPO PUMA", constituída por cimento, aditivos orgânicos e cargas minerais, tipo GP, segundo EN 998-1. (material) | 5.000 | 91.90 | 459.50 |
| mt12pap050 | m | Malha de fibra de vidro, anti-álcalis, sistema Morcem Panel "GRUPO PUMA", para juntas. (material) | 2.100 | 29.74 | 62.45 |
| mt12pap100 | m² | Malha de fibra de vidro, anti-álcalis, sistema Morcem Panel "GRUPO PUMA", para reforço da argamassa. (material) | 1.100 | 108.12 | 118.93 |
| mt28mop320d | kg | Primário acrílico Fondo Morcemcril "GRUPO PUMA", composto por resinas acrílicas, pigmentos minerais e aditivos orgânicos e inorgânicos, impermeável à água da chuva e permeável ao vapor de água, para aplicar com trincha, rolo ou pistola, para regularizar a absorção e incrementar a aderência de argamassas acrílicas. (material) | 0.200 | 256.78 | 51.36 |
| mt28mop310ug | kg | Argamassa acrílica Morcemcril "GRUPO PUMA", cor Blanco 100, composta por resinas acrílicas, pigmentos minerais e aditivos orgânicos e inorgânicos, anti-caruncho e anti-verdete, permeável ao vapor de água e resistente ao envelhecimento, à contaminação urbana e aos raios UV, para revestimento de paramentos exteriores. (material) | 2.000 | 259.49 | 518.98 |
| op00tal010 |  | Berbequim. | 1.000 | 0.00 | 0.00 |
| op00ato010 |  | Aparafusadora. | 1.000 | 0.00 | 0.00 |
| mo054 | h | Oficial de 1ª montador de isolamentos. (mão de obra) | 0.147 | 71.61 | 10.53 |
| mo101 | h | Ajudante de montador de isolamentos. (mão de obra) | 0.147 | 51.01 | 7.50 |
| mo052 | h | Oficial de 1ª montador de sistemas de fachadas pré-fabricadas. (mão de obra) | 0.860 | 71.61 | 61.58 |
| mo099 | h | Ajudante de montador de sistemas de fachadas pré-fabricadas. (mão de obra) | 0.860 | 51.01 | 43.87 |
| % | % | Custos directos complementares | 2 % | 4324.83 | 86.50 |
|  |  | Custos directos |  |  | 4411.33 |
