# Abertura de vala em solo de brita solta, até atingir a face superior da fundação a reforçar, situada uma profundidade máxima de 1,5 m, com meios mecânicos, e carga para camião ou contentor

- Propriedade do ficheiro: CYPE INGENIEROS, S.A.
- Formato: FIEBDC-3/2002
- Âmbito geográfico: Moçambique
- Moeda: MZN
- Custos indirectos: 3.00 %
- IVA: 17.00 %

**AZA010** m³ Abertura de vala em solo de brita solta, até atingir a face superior da fundação a reforçar, situada uma profundidade máxima de 1,5 m, com meios mecânicos, e carga para camião ou contentor.
Abertura de vala em solo de brita solta, até atingir a face superior da fundação a reforçar, situada uma profundidade máxima de 1,5 m, com meios mecânicos, e carga para camião ou contentor.
Inclui: Implantação geral e fixação dos pontos e níveis de referência. Escavação em sucessivas camadas horizontais e extracção de terras. Refinamento do fundo e laterais à mão, com extracção das terras. Carga para camião ou contentor dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.
Critérios considerados na determinação do preço da unidade de obra: O preço não inclui o transporte dos materiais escavados.

| Código | Un | Descrição | Rendimento | Preço | Importância |
|---|---|---|---|---|---|
| mq01exn010a | h | Miniretroescavadora sobre pneus, de 12,3 kW. (equipamento) | 0.224 | 1035.00 | 231.84 |
| mo113 | h | Operário não qualificado construção. (mão de obra) | 0.201 | 70.26 | 14.12 |
| % | % | Custos directos complementares | 2 % | 245.96 | 4.92 |
|  |  | Custos directos |  |  | 250.88 |
