# Transporte, colocação em obra e remoção de equipamento completo para a execução de microestacas, a uma distância de entre 100 e 200 km

- Propriedade do ficheiro: CYPE INGENIEROS, S.A.
- Formato: FIEBDC-3/2002
- Âmbito geográfico: Moçambique
- Moeda: MZN
- Custos indirectos: 3.00 %
- IVA: 17.00 %

**CPM001** Ud Transporte, colocação em obra e remoção de equipamento completo para a execução de microestacas, a uma distância de entre 100 e 200 km.
Transporte, colocação em obra e remoção de equipamento completo para a execução de microestacas, a uma distância de entre 100 e 200 km.
Inclui: Transporte à obra. Montagem do equipamento. Desmontagem do equipamento. Remoção do equipamento>.
Critério de medição de projecto: Número de unidades previstas, segundo documentação gráfica de Projecto.
Critério de medição de obra: Medir-se-á o número de unidades realmente executadas segundo especificações de Projecto.
Critérios considerados na determinação do preço da unidade de obra: O preço inclui o deslocamento à obra do pessoal especializado e o transporte dos materiais.

| Código | Un | Descrição | Rendimento | Preço | Importância |
|---|---|---|---|---|---|
| mq03pva050c | Ud | Transporte, colocação em obra e remoção de equipamento completo para execução de microestacas, a uma distância de entre 100 e 200 km. (equipamento) | 1.171 | 90088.84 | 105494.03 |
| % | % | Custos directos complementares | 2 % | 105494.03 | 2109.88 |
|  |  | Custos directos |  |  | 107603.91 |
