# Transporte, colocação em obra e remoção do equipamento completo para a realização de injecções de resinas expansivas à pressão (jet grouting)

- Propriedade do ficheiro: CYPE INGENIEROS, S.A.
- Formato: FIEBDC-3/2002
- Âmbito geográfico: Moçambique
- Moeda: MZN
- Custos indirectos: 3.00 %
- IVA: 17.00 %

**CZT001** Ud Transporte, colocação em obra e remoção do equipamento completo para a realização de injecções de resinas expansivas à pressão (jet grouting), através da utilização de tubos manguito, a uma distância de entre 100 e 200 km.
Transporte, colocação em obra e remoção do equipamento completo para a realização de injecções de resinas expansivas à pressão (jet grouting), através da utilização de tubos manguito, a uma distância de entre 100 e 200 km.
Inclui: Transporte à obra. Montagem do equipamento. Desmontagem do equipamento. Remoção do equipamento>.
Critério de medição de projecto: Número de unidades previstas, segundo documentação gráfica de Projecto.
Critério de medição de obra: Medir-se-á o número de unidades realmente executadas segundo especificações de Projecto.
Critérios considerados na determinação do preço da unidade de obra: O preço inclui o deslocamento à obra do pessoal especializado e o transporte dos materiais.

| Código | Un | Descrição | Rendimento | Preço | Importância |
|---|---|---|---|---|---|
| mq03mpi010c | Ud | Transporte, colocação em obra e remoção de equipamento completo para realização de injecções de resinas expansivas à pressão, através da utilização de tubos-manguito, a uma distância de entre 100 e 200 km. (equipamento) | 1.171 | 84367.67 | 98794.54 |
| % | % | Custos directos complementares | 2 % | 98794.54 | 1975.89 |
|  |  | Custos directos |  |  | 100770.43 |
