# Desmontagem de tubo de queda exterior à vista

- Propriedade do ficheiro: CYPE Ingenieros S.A.
- Formato: FIEBDC-3/2016
- Programa: Gerador de preços para construção civil. CYPE Ingenieros, S.A.
- Data: 19/04/2024
- Âmbito geográfico: Moçambique
- Moeda: MZN
- Custos indirectos: 3 %
- IVA: 17 %

## D Demolições

### DI Instalações

#### DIS Drenagens e ventilação

**DIS030** m Desmontagem de tubo de queda exterior à vista.
Desmontagem de tubo de queda exterior à vista, de 250 mm de diâmetro máximo, com meios manuais, e carga manual para camião ou contentor.
Critérios considerados na determinação do preço da unidade de obra: O preço inclui o desmontagem do material de fixação, dos acessórios e das peças especiais e a obturação das condutas conectadas ao elemento.
Inclui: Desmontagem do elemento. Obturação das tubagens ligadas ao elemento. Remoção e armazenamento do material desmontado. Limpeza dos restos da obra. Carga manual do material desmontado e restos da obra para camião ou contentor.
Critério de medição de projecto: Comprimento medido em projecção horizontal, segundo documentação gráfica de Projecto.
Critério de medição de obra: Será medido, em projecção horizontal, o comprimento realmente desmontado segundo especificações de Projecto.

| Código | Un | Descrição | Rendimento | Preço | Importância |
|---|---|---|---|---|---|
| mo113 | h | Operário não qualificado construção. (mão de obra) | 0.191 | 95.68 | 18.275 |
| % | % | Custos directos complementares | 2 % | 18.275 | 0.366 |
|  |  | Custos directos |  |  | 18.641 |

Resíduos:
- demolição: ruo170904 Mistura de resíduos de construção e demolição não abrangidos em 17 09 01, 17 09 02 e 17 09 03. (componente de resíduo); rendimento 4.397 kg; Código LER 17 09 04; Massa do elemento 1 kg; Volume 0.000667 m3
