# Desmontagem de revestimento de placas de fibrocimento sem amianto em cobertura inclinada

- Propriedade do ficheiro: CYPE Ingenieros S.A.
- Formato: FIEBDC-3/2016
- Programa: Gerador de preços para construção civil. CYPE Ingenieros, S.A.
- Data: 19/04/2024
- Âmbito geográfico: Moçambique
- Moeda: MZN
- Custos indirectos: 3 %
- IVA: 17 %

## D Demolições

### DQ Coberturas

#### DQC Revestimento em coberturas inclinadas

**DQC020** m² Desmontagem de revestimento de placas de fibrocimento sem amianto em cobertura inclinada.
Desmontagem de revestimento de placas de fibrocimento sem amianto, fixado mecanicamente sobre madre estrutural a menos de 20 m de altura, em cobertura inclinada de duas águas com uma pendente média de 30%; com meios manuais, e carga manual para camião ou contentor.
Critérios considerados na determinação do preço da unidade de obra: O preço inclui a desmontagem dos elementos de fixação, dos remates, das caleiras e dos tubos de queda.
Inclui: Desmontagem do elemento. Remoção e armazenamento do material desmontado. Limpeza dos restos da obra. Carga manual do material desmontado e restos da obra para camião ou contentor.
Critério de medição de projecto: Superfície medida segundo documentação gráfica de Projecto.
Critério de medição de obra: Será medida a superfície realmente desmontada segundo especificações de Projecto.

| Código | Un | Descrição | Rendimento | Preço | Importância |
|---|---|---|---|---|---|
| mo113 | h | Operário não qualificado construção. (mão de obra) | 0.45 | 95.68 | 43.056 |
| % | % | Custos directos complementares | 2 % | 43.056 | 0.861 |
|  |  | Custos directos |  |  | 43.917 |

Resíduos:
- demolição: ruo170101 Betão (betões, argamassas e pré-fabricados). (componente de resíduo); rendimento 12 kg; Código LER 17 01 01; Massa do elemento 1 kg; Volume 0.000667 m3
- demolição: ruo170405 Ferro e aço. (componente de resíduo); rendimento 0.2 kg; Código LER 17 04 05; Massa do elemento 1 kg; Volume 0.000476 m3
