# Estrutura de betão armado

- Propriedade do ficheiro: CYPE INGENIEROS, S.A.
- Formato: FIEBDC-3/2002
- Âmbito geográfico: Moçambique
- Custos indirectos: 3.00 %
- IVA: 17.00 %

**EHL020** m² Estrutura de betão armado, realizada com betão C25/30 (XC1(P); D12; S3; Cl 0,4) fabricado em central, e betonagem com grua, volume total de betão 0,267 m³/m², e aço A400 NR, com uma quantidade total de 26 kg/m²; laje maciça, horizontal, de altura 24 cm, com montagem e desmontagem de sistema de cofragem contínuo, com acabamento para revestir, formado por superfície cofrante de painéis de madeira tratada, reforçados com varetas e perfis, estrutura suporte horizontal de travessas metálicas e acessórios de montagem e estrutura suporte vertical de escoras metálicas; pilares com altura livre de até 3 m e 30x30 cm de secção média.
Formação de estrutura de betão armado, realizada com betão C25/30 (XC1(P); D12; S3; Cl 0,4) fabricado em central, e betonagem com grua, com um volume total de betão em laje e pilares de 0,267 m³/m², e aço A400 NR, com uma quantidade total de 26 kg/m², composta dos seguintes elementos: LAJE MACIÇA: horizontal, altura 24 cm, com montagem e desmontagem de sistema de cofragem contínuo, com acabamento para revestir, formado por: superfície cofrante de painéis de madeira tratada, reforçados com varetas e perfis, amortizáveis em 25 utilizações; estrutura suporte horizontal de travessas metálicas e acessórios de montagem, amortizáveis em 150 utilizações e estrutura suporte vertical de escoras metálicas, amortizáveis em 150 utilizações, inclusive p/p de reforço de aberturas e vigas de bordadura e aberturas, elaboração da armadura (corte, dobragem e moldagem de elementos) no estaleiro da obra e montagem no lugar definitivo da sua colocação, e agente filmógeno para cura de betões e argamassas; PILARES: com altura livre de até 3 m e 30x30 cm de secção média, inclusive p/p de elaboração da armadura (corte, dobragem e moldagem de elementos) no estaleiro da obra e montagem no lugar definitivo da sua colocação, montagem e desmontagem do sistema de cofragem de chapas metálicas reutilizáveis, e cura do betão.
Inclui: PILARES: Marcação. Colocação das armaduras com separadores homologados. Montagem do sistema de cofragem. Betonagem e compactação do betão. Desmontagem do sistema de cofragem. Cura do betão. Reparação de defeitos superficiais. LAJE MACIÇA: Implantação do sistema de cofragem. Montagem do sistema de cofragem. Marcação da geometria da planta sobre a cofragem. Colocação de armaduras com separadores homologados. Betonagem e compactação do betão. Nivelamento da camada de compressão. Cura do betão. Desmontagem do sistema de cofragem. Reparação de defeitos superficiais.
Critério de medição de projecto: Superfície medida em verdadeira magnitude desde as faces exteriores das vigas de bordadura do perímetro, segundo documentação gráfica de Projecto, descontando as aberturas de superfície maior de 6 m².
Critério de medição de obra: Medir-se-á, em verdadeira magnitude, desde as faces exteriores das vigas perimetrais, a superfície realmente executada segundo especificações de Projecto, descontando as aberturas de superfície maior de 6 m².

| Código | Un | Descrição | Rendimento | Preço | Importância |
|---|---|---|---|---|---|
| mt07aco020b | Ud | Separador homologado para pilares. (material) | 0.500 | 0.04 | 0.02 |
| mt08eup010a | m² | Chapa metálica de 50x50 cm, para cofragem de pilares de betão armado de secção rectangular ou quadrada, de até 3 m de altura, inclusive p/p de acessórios de montagem. (material) | 0.007 | 30.81 | 0.22 |
| mt08eft030a | m² | Painel de madeira tratada, de 22 mm de espessura, reforçado com varões e perfis. (material) | 0.044 | 24.07 | 1.06 |
| mt08eva030 | m² | Estrutura suporte para cofragem recuperável, composta de: travessas metálicas e acessórios de montagem. (material) | 0.007 | 54.56 | 0.38 |
| mt50spa081a | Ud | Escora metálica telescópica, até 3 m de altura. (material) | 0.029 | 16.32 | 0.47 |
| mt08cim030b | m³ | Madeira de pinho. (material) | 0.003 | 152.87 | 0.46 |
| mt08var060 | kg | Pregos de aço de 20x100 mm. (material) | 0.040 | 4.49 | 0.18 |
| mt08dba010b | l | Agente desmoldante, à base de óleos especiais, emulsionante em água para cofragens metálicas, fenólicas ou de madeira. (material) | 0.041 | 1.27 | 0.05 |
| mt07aco020i | Ud | Separador homologado para lajes maciças. (material) | 3.000 | 0.06 | 0.18 |
| mt07aco040e | kg | Aço em varões nervurados, A400 NR, fornecido em obra em varões sem elaborar, diâmetros vários. (material) | 27.300 | 0.43 | 11.74 |
| mt08var050 | kg | Arame galvanizado para atar, de 1,30 mm de diâmetro. (material) | 0.329 | 0.71 | 0.23 |
| mt10haf020ngngc | m³ | Betão C25/30 (XC1(P) D12; S3; Cl 0,4), fabricado em central, segundo NP EN 206-1. (material) | 0.280 | 69.37 | 19.42 |
| mt08cur020a | l | Agente filmógeno para cura de betões e argamassas. (material) | 0.150 | 1.25 | 0.19 |
| mo044 | h | Oficial de 1ª cofrador. (mão de obra) | 0.842 | 1.59 | 1.34 |
| mo091 | h | Ajudante de cofrador. (mão de obra) | 0.866 | 1.17 | 1.01 |
| mo043 | h | Oficial de 1ª armador de ferro. (mão de obra) | 0.456 | 1.59 | 0.73 |
| mo090 | h | Ajudante de armador de ferro. (mão de obra) | 0.434 | 1.17 | 0.51 |
| mo045 | h | Oficial de 1ª estruturista, em trabalhos de betonagem. (mão de obra) | 0.084 | 1.59 | 0.13 |
| mo092 | h | Ajudante de estruturista, em trabalhos de betonagem. (mão de obra) | 0.343 | 1.17 | 0.40 |
| % | % | Custos directos complementares | 2 % | 38.72 | 0.77 |
|  |  | Custos directos |  |  | 39.49 |
