# Aplicação manual de primário, à base de resinas sintéticas, inibidores de corrosão e cargas e pigmentos minerais, com 0,6 kg/m² de consumo médio

- Propriedade do ficheiro: CYPE INGENIEROS, S.A.
- Formato: FIEBDC-3/2002
- Âmbito geográfico: Moçambique
- Moeda: MZN
- Custos indirectos: 3.00 %
- IVA: 17.00 %

**EHY015** m² Aplicação manual de primário, à base de resinas sintéticas, inibidores de corrosão e cargas e pigmentos minerais, com 0,6 kg/m² de consumo médio.
Aplicação manual de primário, à base de resinas sintéticas, inibidores de corrosão e cargas e pigmentos minerais, com 0,6 kg/m² de consumo médio.
Inclui: Limpeza da superfície suporte. Preparação da mistura. Aplicação do produto.
Critério de medição de projecto: Superfície medida segundo documentação gráfica de Projecto.
Critério de medição de obra: Medir-se-á a superfície realmente executada segundo especificações de Projecto.
Critérios considerados na determinação do preço da unidade de obra: O preço não inclui a argamassa de reparação.

| Código | Un | Descrição | Rendimento | Preço | Importância |
|---|---|---|---|---|---|
| mt09rew070b | kg | Primário, à base de resinas sintéticas, inibidores de corrosão e cargas e pigmentos minerais, para a protecção e passivação de armaduras de aço (material) | 0.600 | 502.85 | 301.71 |
| mo112 | h | Operário especializado construção. (mão de obra) | 0.206 | 71.52 | 14.73 |
| % | % | Custos directos complementares | 2 % | 316.44 | 6.33 |
|  |  | Custos directos |  |  | 322.77 |
