# Aplicação manual de argamassa tixotrópica

- Propriedade do ficheiro: CYPE INGENIEROS, S.A.
- Formato: FIEBDC-3/2002
- Âmbito geográfico: Moçambique
- Moeda: MZN
- Custos indirectos: 3.00 %
- IVA: 17.00 %

**EHY030** m² Aplicação manual de argamassa tixotrópica, de presa rápida, com inibidores de corrosão, de elevada resistência mecânica, com uma resistência à compressão aos 28 dias maior ou igual a 50 N/mm², um módulo de elasticidade de 20000 N/mm², classe R3 segundo NP EN 1504-3, em camada de 15 mm de espessura média, com acabamento superficial afagado com esponja ou talocha, para reparação e reforço estrutural de elemento de betão.
Aplicação manual de argamassa tixotrópica, de presa rápida, com inibidores de corrosão, de elevada resistência mecânica, com uma resistência à compressão aos 28 dias maior ou igual a 50 N/mm², um módulo de elasticidade de 20000 N/mm², classe R3 segundo NP EN 1504-3, em camada de 15 mm de espessura média, com acabamento superficial afagado com esponja ou talocha, para reparação e reforço estrutural de elemento de betão.
Inclui: Humedecimento da superfície suporte. Preparação da mistura. Aplicação do produto. Perfilamento de arestas. Cura.
Critério de medição de projecto: Superfície medida segundo documentação gráfica de Projecto.
Critério de medição de obra: Medir-se-á a superfície realmente executada segundo especificações de Projecto.

| Código | Un | Descrição | Rendimento | Preço | Importância |
|---|---|---|---|---|---|
| mt09rew050d | kg | Argamassa tixotrópica, de presa rápida, com inibidores de corrosão, de elevada resistência mecânica, com uma resistência à compressão aos 28 dias maior ou igual a 50 N/mm², um módulo de elasticidade de 20000 N/mm², classe R3 segundo NP EN 1504-3, para reparação estrutural do betão. (material) | 25.500 | 27.87 | 710.69 |
| mt08aaa010a | m³ | Água. (material) | 0.004 | 59.36 | 0.24 |
| mo020 | h | Oficial de 1ª construção. (mão de obra) | 0.481 | 98.39 | 47.33 |
| mo113 | h | Operário não qualificado construção. (mão de obra) | 0.481 | 70.26 | 33.80 |
| % | % | Custos directos complementares | 2 % | 792.06 | 15.84 |
|  |  | Custos directos |  |  | 807.90 |
